# Control centralitzat

- Propietat de l'arxiu: CYPE Ingenieros S.A.
- Format: FIEBDC-3/2016
- Programa: Generador de preus de la construcció. CYPE Ingenieros, S.A.
- Data: 17/06/2024
- Divisa: EUR
- Costos indirectes: 3 %
- IVA: 21 %

## I Instal·lacions

### IB Sistemes de climatització

#### IBP Sistema VRF (Toshiba)

**IBP530** U Control centralitzat.
Interfície d'integració amb BMS, amb protocol de comunicació Modbus, per a control i integració de sistema VRF en el sistema de gestió de l'edifici, per a 128 unitats interiors d'aire condicionat connectades a una xarxa TCC-Link, model BMS-IFMB1280U-E "TOSHIBA", amb control d'arrencada i parada, gestió central i local, ajust de temperatura i mode de funcionament (refrigeració, calefacció o ventilació).
Criteri de valoració econòmica: El preu no inclou la canalització ni el cablejat elèctric d'alimentació.
Inclou: Replanteig. Col·locació i fixació. Col·locació i fixació dels accessoris. Connexionat.
Criteri d'amidament de projecte: Nombre d'unitats previstes, segons documentació gràfica de Projecte.
Criteri de mesura d'obra: Es mesurarà el nombre d'unitats realment executades segons especificacions de Projecte.

| Codi | Ut | Descripció | Rendiment | Preu | Import |
|---|---|---|---|---|---|
| mt42tsb710a | U | Interfície d'integració amb BMS, amb protocol de comunicació Modbus, per a control i integració de sistema VRF en el sistema de gestió de l'edifici, per a 128 unitats interiors d'aire condicionat connectades a una xarxa TCC-Link, model BMS-IFMB1280U-E "TOSHIBA", amb control d'arrencada i parada, gestió central i local, ajust de temperatura i mode de funcionament (refrigeració, calefacció o ventilació). (material) | 1 | 2406 | 2406.000 |
| mo005 | h | Oficial 1ª instal·lador de climatització. (mà d'obra) | 1.287 | 29.34 | 37.761 |
| mo104 | h | Ajudant instal·lador de climatització. (mà d'obra) | 1.287 | 25.25 | 32.497 |
| % | % | Costos directes complementaris | 2 % | 2476.258 | 49.525 |
|  |  | Costos directes |  |  | 2525.783 |
