# Unitat exterior d'aire condicionat, amb recuperació de calor, per a gas R-410A

- Propietat de l'arxiu: CYPE Ingenieros S.A.
- Format: FIEBDC-3/2016
- Programa: Generador de preus de la construcció. CYPE Ingenieros, S.A.
- Data: 17/06/2024
- Divisa: EUR
- Costos indirectes: 3 %
- IVA: 21 %

## I Instal·lacions

### IB Sistemes de climatització

#### IBP Sistema VRF (Toshiba)

**IBP020** U Unitat exterior d'aire condicionat, amb recuperació de calor, per a gas R-410A.
Unitat exterior d'aire condicionat SHRM-e, sistema VRF amb recuperació de calor, per a gas R-410A, alimentació trifàsica (400V/50Hz), model MMY-MAP0806FT8P-E "TOSHIBA", potència frigorífica nominal 22,4 kW (temperatura de bulb sec de l'aire interior 27°C, temperatura de bulb humit de l'aire interior 19°C, temperatura de bulb sec de l'aire exterior 35°C, temperatura de bulb humit de l'aire exterior 24°C), EER 3,76, EER al 50% de la càrrega 7,32, SEER 6,19, consum elèctric nominal en refrigeració 5,95 kW, rang de funcionament de temperatura de bulb sec de l'aire exterior en refrigeració des de -10 fins a 46°C, potència calorífica nominal 25 kW (temperatura de bulb sec de l'aire interior 20°C, temperatura de bulb sec de l'aire exterior 7°C, temperatura de bulb humit de l'aire exterior 6°C), COP 3,35, COP al 50% de la càrrega 5,93, SCOP 3,64, consum elèctric nominal en calefacció 5,4 kW, rang de funcionament de temperatura de bulb humit de l'aire exterior en calefacció des de -25 fins a 15,5°C, de 1830x990x780 mm, 263 kg, pressió sonora en refrigeració 59 dBA, pressió sonora en calefacció 61 dBA, potència sonora en refrigeració 80 dBA, potència sonora en calefacció 82 dBA, cabal d'aire 9700 m³/h, compressors tipus Twin Rotary, amb tecnologia Inverter, amb capacitat de connexió de fins a 18 unitats interiors.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42tsb060a | U | Unitat exterior d'aire condicionat SHRM-e, sistema VRF amb recuperació de calor, per a gas R-410A, alimentació trifàsica (400V/50Hz), model MMY-MAP0806FT8P-E "TOSHIBA", potència frigorífica nominal 22,4 kW (temperatura de bulb sec de l'aire interior 27°C, temperatura de bulb humit de l'aire interior 19°C, temperatura de bulb sec de l'aire exterior 35°C, temperatura de bulb humit de l'aire exterior 24°C), EER 3,76, EER al 50% de la càrrega 7,32, SEER 6,19, consum elèctric nominal en refrigeració 5,95 kW, rang de funcionament de temperatura de bulb sec de l'aire exterior en refrigeració des de -10 fins a 46°C, potència calorífica nominal 25 kW (temperatura de bulb sec de l'aire interior 20°C, temperatura de bulb sec de l'aire exterior 7°C, temperatura de bulb humit de l'aire exterior 6°C), COP 3,35, COP al 50% de la càrrega 5,93, SCOP 3,64, consum elèctric nominal en calefacció 5,4 kW, rang de funcionament de temperatura de bulb humit de l'aire exterior en calefacció des de -25 fins a 15,5°C, de 1830x990x780 mm, 263 kg, pressió sonora en refrigeració 59 dBA, pressió sonora en calefacció 61 dBA, potència sonora en refrigeració 80 dBA, potència sonora en calefacció 82 dBA, cabal d'aire 9700 m³/h, compressors tipus Twin Rotary, amb tecnologia Inverter, amb capacitat de connexió de fins a 18 unitats interiors. (material) | 1 | 14713 | 14713.000 |
| mo005 | h | Oficial 1ª instal·lador de climatització. (mà d'obra) | 7.742 | 29.34 | 227.150 |
| mo104 | h | Ajudant instal·lador de climatització. (mà d'obra) | 7.742 | 25.25 | 195.486 |
| % | % | Costos directes complementaris | 2 % | 15135.636 | 302.713 |
|  |  | Costos directes |  |  | 15438.349 |

## Recursos

**mt42tsb060a** U Unitat exterior d'aire condicionat SHRM-e
Dades tècniques: Cost energètic 12082.778 MJ; Emissió de CO2 826.879 kg
Residus:
- embalatge: re150101 Envasos de paper i cartró. (component de residu); rendiment 0.18 kg; Codi LER 15 01 01; Massa de l'element 1 kg; Volum 0.001333 m3
- embalatge: re170203 Plàstic. (component de residu); rendiment 0.09 kg; Codi LER 17 02 03; Massa de l'element 1 kg; Volum 0.001667 m3
