# Caixa de recuperació de calor

- Propietat de l'arxiu: CYPE Ingenieros S.A.
- Format: FIEBDC-3/2016
- Programa: Generador de preus de la construcció. CYPE Ingenieros, S.A.
- Data: 27/01/2025
- Divisa: EUR
- Costos indirectes: 3 %
- IVA: 21 %

## I Instal·lacions

### IB Sistemes de climatització

#### IBS Sistema VRF (Samsung)

**IBS075** U Caixa de recuperació de calor.
Caixa de recuperació de calor, principal, per a connexió d'unitat exterior d'aire condicionat DVM S Eco amb recuperació de calor amb unitats interiors d'aire condicionat, sistema VRF, per a gas R-410A, model MCU-R4NEK0N "SAMSUNG", alimentació monofàsica (230V/50Hz), nombre màxim d'unitats interiors connectables 12, nombre d'unitats interiors connectables per port 3, nombre de ports 4, potència frigorífica total de les unitats interiors connectades aigües avall 22,4 kW, potència frigorífica per port de les unitats interiors connectades aigües avall 5,6 kW, diàmetre de connexió de la canonada de líquid a la unitat exterior 3/8", diàmetre de connexió d'a canonada de gas a la unitat exterior 3/4", diàmetre de connexió de la canonada de descàrrega de gas a la unitat exterior 5/8", diàmetre de connexió de la canonada de líquid de cadascun dels ports 1/4", diàmetre de connexió d'a canonada de gas de cadascun dels ports 1/2", dimensions 728x199x469 mm, pes 21,3 kg.
Criteri de valoració econòmica: El preu no inclou la canalització ni el cablejat elèctric d'alimentació.
Inclou: Replanteig. Col·locació i fixació. Connexió a les línies frigorífiques. Connexió a la xarxa elèctrica. Connexió a la xarxa de desguàs.
Criteri d'amidament de projecte: Nombre d'unitats previstes, segons documentació gràfica de Projecte.
Criteri de mesura d'obra: Es mesurarà el nombre d'unitats realment executades segons especificacions de Projecte.

| Codi | Ut | Descripció | Rendiment | Preu | Import |
|---|---|---|---|---|---|
| mt42sam112a | U | Caixa de recuperació de calor, principal, per a connexió d'unitat exterior d'aire condicionat DVM S Eco amb recuperació de calor amb unitats interiors d'aire condicionat, sistema VRF, per a gas R-410A, model MCU-R4NEK0N "SAMSUNG", alimentació monofàsica (230V/50Hz), nombre màxim d'unitats interiors connectables 12, nombre d'unitats interiors connectables per port 3, nombre de ports 4, potència frigorífica total de les unitats interiors connectades aigües avall 22,4 kW, potència frigorífica per port de les unitats interiors connectades aigües avall 5,6 kW, diàmetre de connexió de la canonada de líquid a la unitat exterior 3/8", diàmetre de connexió d'a canonada de gas a la unitat exterior 3/4", diàmetre de connexió de la canonada de descàrrega de gas a la unitat exterior 5/8", diàmetre de connexió de la canonada de líquid de cadascun dels ports 1/4", diàmetre de connexió d'a canonada de gas de cadascun dels ports 1/2", dimensions 728x199x469 mm, pes 21,3 kg. (material) | 1 | 660 | 660.000 |
| mo005 | h | Oficial 1ª instal·lador de climatització. (mà d'obra) | 0.643 | 30.63 | 19.695 |
| mo104 | h | Ajudant instal·lador de climatització. (mà d'obra) | 0.643 | 26.36 | 16.949 |
| % | % | Costos directes complementaris | 2 % | 696.644 | 13.933 |
|  |  | Costos directes |  |  | 710.577 |
