# Unitat interior d'aire condicionat, de paret, per a sistema VRF R32

- Propietat de l'arxiu: CYPE Ingenieros S.A.
- Format: FIEBDC-3/2016
- Programa: Generador de preus de la construcció. CYPE Ingenieros, S.A.
- Data: 30/07/2024
- Divisa: EUR
- Costos indirectes: 3 %
- IVA: 21 %

## I Instal·lacions

### IB Sistemes de climatització

#### IBW Sistema VRF (Mitsubishi Heavy Industries)

**IBW110** U Unitat interior d'aire condicionat, de paret, per a sistema VRF R32.
Unitat interior d'aire condicionat, de paret, sistema aire-aire multi-split amb cabal variable de refrigerant, per a gas R-32, alimentació monofàsica (230V/50Hz), model FDK15KXZE1-W "MITSUBISHI HEAVY INDUSTRIES", potència frigorífica total 1,5 kW (temperatura de bulb humit de l'aire interior 19°C, temperatura de bulb sec de l'aire exterior 35°C), potència calorífica 1,7 kW (temperatura de bulb sec de l'aire interior 20°C, temperatura de bulb humit de l'aire exterior 6°C), consum elèctric en refrigeració 20 W, consum elèctric en calefacció 20 W, nivell sonor (velocitat baixa) 28 dBA, cabal d'aire 216 m³/h, de 290x870x230 mm, 11,5 kg, amb vàlvula d'expansió electrònica, filtre, sistema d'inclinació de sis posicions de l'àlep, capacitat de moviment vertical i horitzontal dels àleps, bomba i mànega de drenatge, control per cable amb pantalla tàctil LCD, model Eco Touch RC-EX3A.
Criteri de valoració econòmica: El preu no inclou la canalització ni el cablejat elèctric d'alimentació.
Inclou: Replanteig. Col·locació i fixació. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42mhi026a | U | Unitat interior d'aire condicionat, de paret, sistema aire-aire multi-split amb cabal variable de refrigerant, per a gas R-32, alimentació monofàsica (230V/50Hz), model FDK15KXZE1-W "MITSUBISHI HEAVY INDUSTRIES", potència frigorífica total 1,5 kW (temperatura de bulb humit de l'aire interior 19°C, temperatura de bulb sec de l'aire exterior 35°C), potència calorífica 1,7 kW (temperatura de bulb sec de l'aire interior 20°C, temperatura de bulb humit de l'aire exterior 6°C), consum elèctric en refrigeració 20 W, consum elèctric en calefacció 20 W, nivell sonor (velocitat baixa) 28 dBA, cabal d'aire 216 m³/h, de 290x870x230 mm, 11,5 kg, amb vàlvula d'expansió electrònica, filtre, sistema d'inclinació de sis posicions de l'àlep, capacitat de moviment vertical i horitzontal dels àleps, bomba i mànega de drenatge. (material) | 1 | 1126 | 1126.000 |
| mt42mhi520a | U | Control per cable amb pantalla tàctil LCD, model Eco Touch RC-EX3A "MITSUBISHI HEAVY INDUSTRIES". (material) | 1 | 200 | 200.000 |
| mt42mhi900 | m | Cable bus apantallat de 2 fils, de 0,5 mm² de secció per fil (material) | 3 | 0.8 | 2.400 |
| mt35aia090aa | m | Tub rígid de PVC, endollable, corbable en calent, de color negre, de 16 mm de diàmetre nominal, per a canalització fixa en superfície. Resistència a la compressió 1250 N, resistència a l'impacte 2 joules, temperatura de treball -5°C fins 60°C, amb grau de protecció IP547 segons UNE 20324, propietats elèctriques: aïllant, no propagador de la flama. Segons UNE-EN 61386-1 i UNE-EN 61386-22. Inclús abraçadores, elements de subjecció i accessoris (corbes, maneguets, tes, colzes i corbes flexibles). (material) | 3 | 1.23 | 3.690 |
| mo005 | h | Oficial 1ª instal·lador de climatització. (mà d'obra) | 1.287 | 29.34 | 37.761 |
| mo104 | h | Ajudant instal·lador de climatització. (mà d'obra) | 1.287 | 25.25 | 32.497 |
| % | % | Costos directes complementaris | 2 % | 1402.348 | 28.047 |
|  |  | Costos directes |  |  | 1430.395 |

Residus:
- col·locació: mt42mhi900 Cable bus apantallat de 2 fils, de 0,5 mm² de secció per fil; factor de residu 0.0165111
- col·locació: mt35aia090aa; factor de residu 0.0275

## Recursos

**mt42mhi026a** U Unitat interior d'aire condicionat
Dades tècniques: Cost energètic 536.765 MJ; Emissió de CO2 36.717 kg
Residus:
- embalatge: re150101 Envasos de paper i cartró. (component de residu); rendiment 0.18 kg; Codi LER 15 01 01; Massa de l'element 1 kg; Volum 0.001333 m3
- embalatge: re170203 Plàstic. (component de residu); rendiment 0.09 kg; Codi LER 17 02 03; Massa de l'element 1 kg; Volum 0.001667 m3

**mt42mhi900** m Cable bus apantallat de 2 fils, de 0,5 mm² de secció per fil
Dades tècniques: Cost energètic 1.694 MJ; Emissió de CO2 0.087 kg; Codi LER 17 04 11; Massa de l'element 0.045 kg; Volum 0.00003 m3
Residus:
- embalatge: re150101 Envasos de paper i cartró; rendiment 0.065 kg

**mt35aia090aa** m Tub rígid de PVC
Dades tècniques: Cost energètic 11.626 MJ; Emissió de CO2 0.577 kg; Codi LER 17 02 03; Massa de l'element 0.12 kg; Volum 0.0002 m3
