# Sistema de control i purificació de l'aire AirQ

- Propietat de l'arxiu: CYPE Ingenieros S.A.
- Format: FIEBDC-3/2016
- Programa: Generador de preus de la construcció. CYPE Ingenieros, S.A.
- Data: 27/01/2025
- Divisa: EUR
- Costos indirectes: 3 %
- IVA: 21 %

## I Instal·lacions

### IB Sistemes de climatització

#### IBZ Sistema Airzone

**IBZ055** U Sistema de control i purificació de l'aire AirQ.
Pack AirQ Box - Aidoo Pro Fancoil - Blueface AZAIQPBMWSPFANB "AIRZONE", format per: dispositiu per a la purificació de l'aire mitjançant ionització AirQ Box AZX6AIQBOXM, per a muntatge en conducte rígid, amb 2 ionitzadors i sensor de la qualitat de l'aire, compatible amb equips d'expansió directa i fan-coils de fins a 10 kW; passarel·la per a control d'el fan-coil Aidoo Pro Fancoil AZAI6WSPFAN a través de l'App Airzone Aidoo per a smartphones i tauletes amb connexió sense fil mitjançant Wi-Fi Dual 2.4-5 GHz, de l'encesa i apagat, de la temperatura de consigna, d'el mode de funcionament i de la velocitat del ventilador, lectura d'avisos i errors, programació horària, multiusuari i multisessió, integració amb Amazon Alexa i Google Assistant per a control per veu, comunicacions amb altres sistemes de control extern mitjançant port amb protocol de comunicació Modbus i BACnet MS/TP, alimentació monofàsica a 230 V; i termòstat intel·ligent Airzone Aidoo Pro Blueface Zero AZAI6BLUEZEROC, amb pantalla tàctil capacitiva de 3,5" a color, d'acer i vidre, connexió per cable, muntatge en superfície, color blanc, per a control de la temperatura, d'el mode de funcionament i de la velocitat del ventilador, amb lectura de temperatura ambient i humitat relativa de zona, control d'etapes de configuració (aire, radiant o combinat), funció Eco-Adapt (selecció del nivell d'eficiència energètica del sistema), funció Sleep, programacions horàries de les temperatures de zona i de mode, informació de consum, accés remot a altres zones del sistema, informació climàtica i del consum de la màquina i 6 idiomes disponibles (espanyol, anglès, francès, italià, alemany i portuguès).
Inclou: Replanteig. Col·locació i fixació. Connexionat.
Criteri d'amidament de projecte: Nombre d'unitats previstes, segons documentació gràfica de Projecte.
Criteri de mesura d'obra: Es mesurarà el nombre d'unitats realment executades segons especificacions de Projecte.

| Codi | Ut | Descripció | Rendiment | Preu | Import |
|---|---|---|---|---|---|
| mt42air755a | U | Pack AirQ Box - Aidoo Pro Fancoil - Blueface AZAIQPBMWSPFANB "AIRZONE", format per: dispositiu per a la purificació de l'aire mitjançant ionització AirQ Box AZX6AIQBOXM, per a muntatge en conducte rígid, amb 2 ionitzadors i sensor de la qualitat de l'aire, compatible amb equips d'expansió directa i fan-coils de fins a 10 kW; passarel·la per a control d'el fan-coil Aidoo Pro Fancoil AZAI6WSPFAN a través de l'App Airzone Aidoo per a smartphones i tauletes amb connexió sense fil mitjançant Wi-Fi Dual 2.4-5 GHz, de l'encesa i apagat, de la temperatura de consigna, d'el mode de funcionament i de la velocitat del ventilador, lectura d'avisos i errors, programació horària, multiusuari i multisessió, integració amb Amazon Alexa i Google Assistant per a control per veu, comunicacions amb altres sistemes de control extern mitjançant port amb protocol de comunicació Modbus i BACnet MS/TP, alimentació monofàsica a 230 V; i termòstat intel·ligent Airzone Aidoo Pro Blueface Zero AZAI6BLUEZEROC, amb pantalla tàctil capacitiva de 3,5" a color, d'acer i vidre, connexió per cable, muntatge en superfície, color blanc, per a control de la temperatura, d'el mode de funcionament i de la velocitat del ventilador, amb lectura de temperatura ambient i humitat relativa de zona, control d'etapes de configuració (aire, radiant o combinat), funció Eco-Adapt (selecció del nivell d'eficiència energètica del sistema), funció Sleep, programacions horàries de les temperatures de zona i de mode, informació de consum, accés remot a altres zones del sistema, informació climàtica i del consum de la màquina i 6 idiomes disponibles (espanyol, anglès, francès, italià, alemany i portuguès). (material) | 1 | 770 | 770.000 |
| mo005 | h | Oficial 1ª instal·lador de climatització. (mà d'obra) | 0.389 | 30.63 | 11.915 |
| mo104 | h | Ajudant instal·lador de climatització. (mà d'obra) | 0.259 | 26.36 | 6.827 |
| % | % | Costos directes complementaris | 2 % | 788.742 | 15.775 |
|  |  | Costos directes |  |  | 804.517 |

## Recursos

**mt42air755a** U Pack AirQ Box - Aidoo Pro Fancoil - Blueface AZAIQPBMWSPFANB "AIRZONE"
Dades tècniques: Cost energètic 0.021 MJ; Emissió de CO2 0.032 kg
Residus:
- embalatge: re150101 Envasos de paper i cartró. (component de residu); rendiment 0.038 kg; Codi LER 15 01 01; Massa de l'element 1 kg; Volum 0.001333 m3
