# Col·lector per a calefacció i refrigeració per sostre radiant

- Propietat de l'arxiu: CYPE Ingenieros S.A.
- Format: FIEBDC-3/2016
- Programa: Generador de preus de la construcció. CYPE Ingenieros, S.A.
- Data: 17/06/2024
- Divisa: EUR
- Costos indirectes: 3 %
- IVA: 21 %

## I Instal·lacions

### IC Calefacció, refrigeració, climatització i A.C.S.

#### ICE Emissors per aigua per a calefacció i refrigeració

**ICE103** U Col·lector per a calefacció i refrigeració per sostre radiant.
Col·lector premuntat de poliamida reforçada, per a 4 circuits, compost de connexions principals de 1", derivacions de 3/4", termòmetres, purgadors manuals, clau d'omplert, clau de buidatge, cabalímetres, taps terminals i suports, vàlvules d'esfera per a tancament del circuit del col·lector, ràcords femella de 20 mm x 3/4" eurocon. Totalment muntat, connexionat i provat.
Inclou: Replanteig de l'emplaçament del col·lector. Col·locació del col·lector. Connexió de les canonades al col·lector. Connexió del col·lector a la xarxa de distribució interior o a la caldera. Realització de proves de servei.
Criteri d'amidament de projecte: Nombre d'unitats previstes, segons documentació gràfica de Projecte.
Criteri de mesura d'obra: Es mesurarà el nombre d'unitats realment executades segons especificacions de Projecte.

| Codi | Ut | Descripció | Rendiment | Preu | Import |
|---|---|---|---|---|---|
| mt37alu009c | U | Col·lector premuntat de poliamida reforçada, per a 4 circuits, compost de connexions principals de 1", derivacions de 3/4", termòmetres, purgadors manuals, clau d'omplert, clau de buidatge, cabalímetres, taps terminals i suports. (material) | 1 | 401.21 | 401.210 |
| mt37alu005e | U | Ràcord femella de 20 mm x 3/4" eurocon. (material) | 8 | 10.55 | 84.400 |
| mt37alu082a | U | Vàlvula d'esfera per a tancament del circuit del col·lector de 1" de diàmetre. (material) | 2 | 38.55 | 77.100 |
| mo004 | h | Oficial 1ª calefactor. (mà d'obra) | 2.089 | 29.34 | 61.291 |
| mo103 | h | Ajudant calefactor. (mà d'obra) | 2.089 | 25.25 | 52.747 |
| % | % | Costos directes complementaris | 2 % | 676.748 | 13.535 |
|  |  | Costos directes |  |  | 690.283 |

Residus:
- col·locació: mt37alu009c; factor de residu 0.0165

## Recursos

**mt37alu009c** U Col·lector premuntat de poliamida reforçada
Dades tècniques: Cost energètic 39.743 MJ; Emissió de CO2 2.008 kg; Codi LER 17 02 03; Massa de l'element 0.41 kg; Volum 0.000683 m3
Residus:
- embalatge: re150101 Envasos de paper i cartró. (component de residu); rendiment 0.042 kg; Codi LER 15 01 01; Massa de l'element 1 kg; Volum 0.001333 m3

**mt37alu005e** U Ràcord femella de 20 mm x 3/4" eurocon
Dades tècniques: Cost energètic 41.153 MJ; Emissió de CO2 2.822 kg
Residus:
- embalatge: re150101 Envasos de paper i cartró; rendiment 0.072 kg

**mt37alu082a** U Vàlvula d'esfera per a tancament del circuit del col·lector de 1" de diàmetre
Dades tècniques: Cost energètic 254.804 MJ; Emissió de CO2 17.171 kg
Residus:
- embalatge: re150101 Envasos de paper i cartró; rendiment 0.072 kg
