# Grup d'impulsió per a col·lector

- Propietat de l'arxiu: CYPE Ingenieros S.A.
- Format: FIEBDC-3/2016
- Programa: Generador de preus de la construcció. CYPE Ingenieros, S.A.
- Data: 17/06/2024
- Divisa: EUR
- Costos indirectes: 3 %
- IVA: 21 %

## I Instal·lacions

### IC Calefacció, refrigeració, climatització i A.C.S.

#### ICE Emissors per aigua per a calefacció i refrigeració

**ICE160** U Grup d'impulsió per a col·lector.
Grup d'impulsió, instal·lació vertical en col·lector, vàlid per a instal·lació de terra radiant de fins a 10 kW, format per circulador Wilo Yonos RS 15/6, vàlvula termostàtica i vàlvula antiretorn. Totalment muntat, connexionat i provat.
Inclou: Col·locació i fixació del grup d'impulsió al col·lector. Connexionat elèctric de la bomba de circulació.
Criteri d'amidament de projecte: Nombre d'unitats previstes, segons documentació gràfica de Projecte.
Criteri de mesura d'obra: Es mesurarà el nombre d'unitats realment executades segons especificacions de Projecte.

| Codi | Ut | Descripció | Rendiment | Preu | Import |
|---|---|---|---|---|---|
| mt38gpu021a | U | Grup d'impulsió, instal·lació vertical en col·lector, vàlid per a instal·lació de terra radiant de fins a 10 kW, format per circulador Wilo Yonos RS 15/6, vàlvula termostàtica i vàlvula antiretorn. (material) | 1 | 1228.5 | 1228.500 |
| mo004 | h | Oficial 1ª calefactor. (mà d'obra) | 0.261 | 29.34 | 7.658 |
| mo103 | h | Ajudant calefactor. (mà d'obra) | 0.261 | 25.25 | 6.590 |
| % | % | Costos directes complementaris | 2 % | 1242.748 | 24.855 |
|  |  | Costos directes |  |  | 1267.603 |

## Recursos

**mt38gpu021a** U Grup d'impulsió
Dades tècniques: Cost energètic 0.862 MJ; Emissió de CO2 1.357 kg
Residus:
- embalatge: re150101 Envasos de paper i cartró. (component de residu); rendiment 1.596 kg; Codi LER 15 01 01; Massa de l'element 1 kg; Volum 0.001333 m3
