# Caldera a gas, domèstica, convencional, mural, per a calefacció i A.C.S

- Propietat de l'arxiu: CYPE Ingenieros S.A.
- Format: FIEBDC-3/2016
- Programa: Generador de preus de la construcció. CYPE Ingenieros, S.A.
- Data: 17/06/2024
- Divisa: EUR
- Costos indirectes: 3 %
- IVA: 21 %

## I Instal·lacions

### IC Calefacció, refrigeració, climatització i A.C.S.

#### ICG Calderes a gas

**ICG032** U Caldera a gas, domèstica, convencional, mural, per a calefacció i A.C.S.
Caldera mural a gas propà, per a calefacció i A.C.S. instantània, càmera de combustió estanca, potència nominal 24 kW, potència de calefacció 24 kW, potència d'A.C.S. 24 kW, eficiència energètica classe C en calefacció, eficiència energètica classe B en A.C.S., perfil de consum XL, cabal específic d'A.C.S. segons UNE-EN 625 de 11,8 l/min, dimensions 700x400x298 mm, pes 27,5 kg, encesa electrònica i seguretat per ionització, sense flama pilot. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cmj010b | U | Caldera mural a gas propà, per a calefacció i A.C.S. instantània, càmera de combustió estanca, potència nominal 24 kW, potència de calefacció 24 kW, potència d'A.C.S. 24 kW, eficiència energètica classe C en calefacció, eficiència energètica classe B en A.C.S., perfil de consum XL, cabal específic d'A.C.S. segons UNE-EN 625 de 11,8 l/min, dimensions 700x400x298 mm, pes 27,5 kg, encesa electrònica i seguretat per ionització, sense flama pilot. (material) | 1 | 1165 | 1165.000 |
| mt38www012 | U | Material auxiliar per a instal·lacions de calefacció i A.C.S. (material) | 1 | 2.1 | 2.100 |
| mo004 | h | Oficial 1ª calefactor. (mà d'obra) | 3.917 | 29.34 | 114.925 |
| mo103 | h | Ajudant calefactor. (mà d'obra) | 3.917 | 25.25 | 98.904 |
| % | % | Costos directes complementaris | 2 % | 1380.929 | 27.619 |
|  |  | Costos directes |  |  | 1408.548 |

## Recursos

**mt38cmj010b** U Caldera mural a gas propà
Dades tècniques: Cost energètic 873.742 MJ; Emissió de CO2 68.004 kg
Residus:
- embalatge: re150101 Envasos de paper i cartró. (component de residu); rendiment 2.177 kg; Codi LER 15 01 01; Massa de l'element 1 kg; Volum 0.001333 m3
- embalatge: re170201 Fusta. (component de residu); rendiment 0.606 kg; Codi LER 17 02 01; Massa de l'element 1 kg; Volum 0.000909 m3
