# Unidad de aire acondicionado portátil

- Propietat de l'arxiu: CYPE Ingenieros S.A.
- Format: FIEBDC-3/2016
- Programa: Generador de preus de la construcció. CYPE Ingenieros, S.A.
- Data: 06/06/2025
- Divisa: EUR
- Costos indirectes: 3 %
- IVA: 21 %

## I Instal·lacions

### IC Calefacció, refrigeració, climatització i A.C.S.

#### ICN Unitats autònomes de climatització

**ICN170** U Unidad de aire acondicionado portátil.
Unitat d'aire condicionat portàtil, per a gas R-290, alimentació monofàsica (230V/50Hz), potència frigorífica nominal 3,5 kW, potència calorífica nominal 3 kW, consum elèctric nominal en refrigeració 1,35 kW, consum elèctric nominal en calefacció 1,07 kW, EER 2,6, COP 2,8, nivell sonor 52 dBA, cabal d'aire 380 m³/h, dimensions 723x444x361 mm, pes 35 kg.
Inclou: Col·locació de la unitat. Muntatge dels accessoris.
Criteri d'amidament de projecte: Nombre d'unitats previstes, segons documentació gràfica de Projecte.
Criteri de mesura d'obra: Es mesurarà el nombre d'unitats realment executades segons especificacions de Projecte.

| Codi | Ut | Descripció | Rendiment | Preu | Import |
|---|---|---|---|---|---|
| mt42fre010b | U | Unitat d'aire condicionat portàtil, per a gas R-290, alimentació monofàsica (230V/50Hz), potència frigorífica nominal 3,5 kW, potència calorífica nominal 3 kW, consum elèctric nominal en refrigeració 1,35 kW, consum elèctric nominal en calefacció 1,07 kW, EER 2,6, COP 2,8, nivell sonor 52 dBA, cabal d'aire 380 m³/h, dimensions 723x444x361 mm, pes 35 kg. (material) | 1 | 538.2 | 538.200 |
| mo011 | h | Oficial 1ª muntador. (mà d'obra) | 0.386 | 30.63 | 11.823 |
| mo080 | h | Ajudant muntador. (mà d'obra) | 0.386 | 26.39 | 10.187 |
| % | % | Costos directes complementaris | 2 % | 560.210 | 11.204 |
|  |  | Costos directes |  |  | 571.414 |
