# Ventilador de sostre

- Propietat de l'arxiu: CYPE Ingenieros S.A.
- Format: FIEBDC-3/2016
- Programa: Generador de preus de la construcció. CYPE Ingenieros, S.A.
- Data: 17/06/2024
- Divisa: EUR
- Costos indirectes: 3 %
- IVA: 21 %

## I Instal·lacions

### IC Calefacció, refrigeració, climatització i A.C.S.

#### ICR Sistemes de conducció d'aire

**ICR013** U Ventilador de sostre.
Ventilador de sostre, de 1303 mm de diàmetre, amb quatre pales reversibles de fusta color marró clar per una cara i marró obscur per l'altra, cos de metall, acabat daurat, commutador per al control del sentit de gir, regulació de la velocitat per tirador de cadeneta i motor de tres velocitats per a alimentació monofàsica a 230 V i 50 Hz de freqüència, amb protecció tèrmica, de 200 r.p.m., potència absorbida 55 W, cabal màxim 6000 m³/h, nivell de pressió sonora 46 dBA. Inclús accessoris i elements de fixació.
Inclou: Replanteig. Col·locació i fixació. Connexionat i comprovació del seu correcte funcionament.
Criteri d'amidament de projecte: Nombre d'unitats previstes, segons documentació gràfica de Projecte.
Criteri de mesura d'obra: Es mesurarà el nombre d'unitats realment executades segons especificacions de Projecte.

| Codi | Ut | Descripció | Rendiment | Preu | Import |
|---|---|---|---|---|---|
| mt42svs720bb | U | Ventilador de sostre, de 1303 mm de diàmetre, amb quatre pales reversibles de fusta color marró clar per una cara i marró obscur per l'altra, cos de metall, acabat daurat, commutador per al control del sentit de gir, regulació de la velocitat per tirador de cadeneta i motor de tres velocitats per a alimentació monofàsica a 230 V i 50 Hz de freqüència, amb protecció tèrmica, de 200 r.p.m., potència absorbida 55 W, cabal màxim 6000 m³/h, nivell de pressió sonora 46 dBA. (material) | 1 | 131.92 | 131.920 |
| mo011 | h | Oficial 1ª muntador. (mà d'obra) | 0.156 | 29.34 | 4.577 |
| mo080 | h | Ajudant muntador. (mà d'obra) | 0.156 | 25.28 | 3.944 |
| % | % | Costos directes complementaris | 2 % | 140.441 | 2.809 |
|  |  | Costos directes |  |  | 143.250 |

## Recursos

**mt42svs720bb** U Ventilador de sostre
Dades tècniques: Cost energètic 225.326 MJ; Emissió de CO2 0.951 kg
Residus:
- embalatge: re150101 Envasos de paper i cartró. (component de residu); rendiment 1.32 kg; Codi LER 15 01 01; Massa de l'element 1 kg; Volum 0.001333 m3
