# Ventilador per a teulada

- Propietat de l'arxiu: CYPE Ingenieros S.A.
- Format: FIEBDC-3/2016
- Programa: Generador de preus de la construcció. CYPE Ingenieros, S.A.
- Data: 30/07/2024
- Divisa: EUR
- Costos indirectes: 3 %
- IVA: 21 %

## I Instal·lacions

### IC Calefacció, refrigeració, climatització i A.C.S.

#### ICR Sistemes de conducció d'aire

**ICR007** U Ventilador per a teulada.
Ventilador helicoïdal per a teulada, amb hèlix de plàstic reforçada amb fibra de vidre, cos i barret d'alumini, base d'acer galvanitzat i motor per a alimentació monofàsica a 230 V i 50 Hz de freqüència, amb protecció tèrmica, aïllament classe F, grau de protecció IP65, de 1290 r.p.m., potència absorbida 0,34 kW, cabal màxim 3700 m³/h, nivell de pressió sonora 58 dBA, amb malla de protecció contra l'entrada de fulles i ocells, per a conducte d'extracció de 400 mm de diàmetre. Inclús accessoris i elements de fixació.
Inclou: Replanteig. Col·locació i fixació del ventilador. Connexionat i comprovació del seu correcte funcionament.
Criteri d'amidament de projecte: Nombre d'unitats previstes, segons documentació gràfica de Projecte.
Criteri de mesura d'obra: Es mesurarà el nombre d'unitats realment executades segons especificacions de Projecte.

| Codi | Ut | Descripció | Rendiment | Preu | Import |
|---|---|---|---|---|---|
| mt42svs040az1 | U | Ventilador helicoïdal per a teulada, amb hèlix de plàstic reforçada amb fibra de vidre, cos i barret d'alumini, base d'acer galvanitzat i motor per a alimentació monofàsica a 230 V i 50 Hz de freqüència, amb protecció tèrmica, aïllament classe F, grau de protecció IP65, de 1290 r.p.m., potència absorbida 0,34 kW, cabal màxim 3700 m³/h, nivell de pressió sonora 58 dBA, amb malla de protecció contra l'entrada de fulles i ocells, per a conducte d'extracció de 400 mm de diàmetre. (material) | 1 | 974.21 | 974.210 |
| mt42svs900j | U | Accessoris i elements de fixació de ventilador per a teulada. (material) | 1 | 385.17 | 385.170 |
| mo011 | h | Oficial 1ª muntador. (mà d'obra) | 5.185 | 29.34 | 152.128 |
| mo080 | h | Ajudant muntador. (mà d'obra) | 5.185 | 25.28 | 131.077 |
| % | % | Costos directes complementaris | 2 % | 1642.585 | 32.852 |
|  |  | Costos directes |  |  | 1675.437 |

## Recursos

**mt42svs040az1** U Ventilador helicoïdal per a teulada
Dades tècniques: Cost energètic 813.946 MJ; Emissió de CO2 67.117 kg
Residus:
- embalatge: re150101 Envasos de paper i cartró. (component de residu); rendiment 1.584 kg; Codi LER 15 01 01; Massa de l'element 1 kg; Volum 0.001333 m3
