# Reixeta d'intempèrie

- Propietat de l'arxiu: CYPE Ingenieros S.A.
- Format: FIEBDC-3/2016
- Programa: Generador de preus de la construcció. CYPE Ingenieros, S.A.
- Data: 17/06/2024
- Divisa: EUR
- Costos indirectes: 3 %
- IVA: 21 %

## I Instal·lacions

### IC Calefacció, refrigeració, climatització i A.C.S.

#### ICR Sistemes de conducció d'aire

**ICR070** U Reixeta d'intempèrie.
Reixeta d'intempèrie per a instal·lacions de ventilació, marc frontal i lamel·les de xapa perfilada d'acer galvanitzat, de 400x330 mm, tela metàl·lica d'acer galvanitzat amb malla de 20x20 mm. Inclús accessoris de muntatge i elements de fixació.
Inclou: Replanteig. Muntatge i fixació de la reixeta en el tancament. Connexió al conducte.
Criteri d'amidament de projecte: Nombre d'unitats previstes, segons documentació gràfica de Projecte.
Criteri de mesura d'obra: Es mesurarà el nombre d'unitats realment executades segons especificacions de Projecte.

| Codi | Ut | Descripció | Rendiment | Preu | Import |
|---|---|---|---|---|---|
| mt42trx370aa1 | U | Reixeta d'intempèrie per a instal·lacions de ventilació, marc frontal i lamel·les de xapa perfilada d'acer galvanitzat, de 400x330 mm, tela metàl·lica d'acer galvanitzat amb malla de 20x20 mm, amb elements de fixació. (material) | 1 | 118.17 | 118.170 |
| mo005 | h | Oficial 1ª instal·lador de climatització. (mà d'obra) | 0.212 | 29.34 | 6.220 |
| mo104 | h | Ajudant instal·lador de climatització. (mà d'obra) | 0.212 | 25.25 | 5.353 |
| % | % | Costos directes complementaris | 2 % | 129.743 | 2.595 |
|  |  | Costos directes |  |  | 132.338 |

## Recursos

**mt42trx370aa1** U Reixeta d'intempèrie per a instal·lacions de ventilació
Dades tècniques: Cost energètic 36.943 MJ; Emissió de CO2 3.525 kg
Residus:
- embalatge: re150101 Envasos de paper i cartró. (component de residu); rendiment 0.139 kg; Codi LER 15 01 01; Massa de l'element 1 kg; Volum 0.001333 m3
- embalatge: re170203 Plàstic. (component de residu); rendiment 0.07 kg; Codi LER 17 02 03; Massa de l'element 1 kg; Volum 0.001667 m3
