# Acumulador per a calefacció, amb producció d'A.C.S

- Propietat de l'arxiu: CYPE Ingenieros S.A.
- Format: FIEBDC-3/2016
- Programa: Generador de preus de la construcció. CYPE Ingenieros, S.A.
- Data: 30/07/2024
- Divisa: EUR
- Costos indirectes: 3 %
- IVA: 21 %

## I Instal·lacions

### IC Calefacció, refrigeració, climatització i A.C.S.

#### ICS Sistemes de conducció d'aigua

**ICS066** U Acumulador per a calefacció, amb producció d'A.C.S..
Acumulador de recolzament a calefacció, capacitat 915 l, altura 2110 mm, diàmetre 1000 mm, pes 194 kg, amb aïllament tèrmic d'escuma de poliuretà lliure de CFC i mòdul per a producció d'A.C.S., de 60 kW, format per regulador de la temperatura d'A.C.S., bescanviador de plaques i bomba de circulació amb alimentació monofàsica (230V/50Hz). Inclús vàlvules de tall, elements de muntatge i accessoris necessaris per al seu correcte funcionament.
Inclou: Replanteig. Col·locació. Connexionat. Comprovació del seu correcte funcionament.
Criteri d'amidament de projecte: Nombre d'unitats previstes, segons documentació gràfica de Projecte.
Criteri de mesura d'obra: Es mesurarà el nombre d'unitats realment executades segons especificacions de Projecte.

| Codi | Ut | Descripció | Rendiment | Preu | Import |
|---|---|---|---|---|---|
| mt38wol092a | U | Acumulador de recolzament a calefacció, capacitat 915 l, altura 2110 mm, diàmetre 1000 mm, pes 194 kg, amb aïllament tèrmic d'escuma de poliuretà lliure de CFC i mòdul per a producció d'A.C.S., de 60 kW, format per regulador de la temperatura d'A.C.S., bescanviador de plaques i bomba de circulació amb alimentació monofàsica (230V/50Hz). (material) | 1 | 4245.15 | 4245.150 |
| mt37sve010e | U | Vàlvula d'esfera de llautó niquelat per roscar de 1 1/4". (material) | 2 | 16.78 | 33.560 |
| mt37sve010d | U | Vàlvula d'esfera de llautó niquelat per roscar de 1". (material) | 2 | 12.15 | 24.300 |
| mt38www010 | U | Material auxiliar per instal·lacions de calefacció. (material) | 1 | 1.68 | 1.680 |
| mo004 | h | Oficial 1ª calefactor. (mà d'obra) | 2.267 | 29.34 | 66.514 |
| mo103 | h | Ajudant calefactor. (mà d'obra) | 2.267 | 25.25 | 57.242 |
| % | % | Costos directes complementaris | 2 % | 4428.446 | 88.569 |
|  |  | Costos directes |  |  | 4517.015 |

## Recursos

**mt38wol092a** U Acumulador de recolzament a calefacció
Dades tècniques: Cost energètic 5932.264 MJ; Emissió de CO2 246.180 kg
Residus:
- embalatge: re150101 Envasos de paper i cartró. (component de residu); rendiment 2.534 kg; Codi LER 15 01 01; Massa de l'element 1 kg; Volum 0.001333 m3
- embalatge: re170201 Fusta. (component de residu); rendiment 0.65 kg; Codi LER 17 02 01; Massa de l'element 1 kg; Volum 0.000909 m3

**mt37sve010e** U Vàlvula d'esfera de llautó niquelat per roscar de 1 1/4"
Dades tècniques: Cost energètic 1282.649 MJ; Emissió de CO2 86.201 kg
Residus:
- embalatge: re150101 Envasos de paper i cartró; rendiment 0.072 kg

**mt37sve010d** U Vàlvula d'esfera de llautó niquelat per roscar de 1"
Dades tècniques: Cost energètic 843.399 MJ; Emissió de CO2 56.701 kg
Residus:
- embalatge: re150101 Envasos de paper i cartró; rendiment 0.072 kg
