# Unitat aire-aigua, bomba de calor aerotèrmica, per a calefacció

- Propietat de l'arxiu: CYPE Ingenieros S.A.
- Format: FIEBDC-3/2016
- Programa: Generador de preus de la construcció. CYPE Ingenieros, S.A.
- Data: 30/07/2024
- Divisa: EUR
- Costos indirectes: 3 %
- IVA: 21 %

## I Instal·lacions

### IC Calefacció, refrigeració, climatització i A.C.S.

#### ICV Unitats centralitzades per a calefacció, refrigeració, climatització i A.C.S.

**ICV045** U Unitat aire-aigua, bomba de calor aerotèrmica, per a calefacció.
Bomba de calor aerotèrmica, aire-aigua, per a calefacció, per a gas R-32, amb compressor swing, alimentació monofàsica (230V/50Hz), potència calorífica 9 kW, i consum elèctric 2,43 kW, amb temperatura de bulb sec de l'aire exterior 7°C i temperatura de sortida de l'aigua 45°C, potència calorífica 9 kW, COP 4,91 i consum elèctric 1,91 kW, amb temperatura de bulb sec de l'aire exterior 7°C i temperatura de sortida de l'aigua 35°C, dimensions 870x1378x460 mm, diàmetre de connexió de les canonades d'aigua 1". Inclús elements antivibratoris de terra. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42dai322a | U | Bomba de calor aerotèrmica, aire-aigua, per a calefacció, per a gas R-32, amb compressor swing, alimentació monofàsica (230V/50Hz), potència calorífica 9 kW, i consum elèctric 2,43 kW, amb temperatura de bulb sec de l'aire exterior 7°C i temperatura de sortida de l'aigua 45°C, potència calorífica 9 kW, COP 4,91 i consum elèctric 1,91 kW, amb temperatura de bulb sec de l'aire exterior 7°C i temperatura de sortida de l'aigua 35°C, dimensions 870x1378x460 mm, diàmetre de connexió de les canonades d'aigua 1". (material) | 1 | 6722.63 | 6722.630 |
| mt37sve010d | U | Vàlvula d'esfera de llautó niquelat per roscar de 1". (material) | 2 | 12.15 | 24.300 |
| mt42www080 | U | Kit d'amortidors antivibració de terra, format per quatre amortidors de cautxú, amb els seus cargols, rosques i volanderes corresponents. (material) | 1 | 8 | 8.000 |
| % | % | Costos directes complementaris | 2 % | 6754.930 | 135.099 |
|  |  | Costos directes |  |  | 6890.029 |

## Recursos

**mt42dai322a** U Bomba de calor aerotèrmica
Dades tècniques: Cost energètic 6439.258 MJ; Emissió de CO2 377.884 kg
Residus:
- embalatge: re150101 Envasos de paper i cartró. (component de residu); rendiment 2.822 kg; Codi LER 15 01 01; Massa de l'element 1 kg; Volum 0.001333 m3
- embalatge: re170201 Fusta. (component de residu); rendiment 0.686 kg; Codi LER 17 02 01; Massa de l'element 1 kg; Volum 0.000909 m3

**mt37sve010d** U Vàlvula d'esfera de llautó niquelat per roscar de 1"
Dades tècniques: Cost energètic 843.399 MJ; Emissió de CO2 56.701 kg
Residus:
- embalatge: re150101 Envasos de paper i cartró; rendiment 0.072 kg
