# Sistema de protecció antirobatori

- Propietat de l'arxiu: CYPE Ingenieros S.A.
- Format: FIEBDC-3/2016
- Programa: Generador de preus de la construcció. CYPE Ingenieros, S.A.
- Data: 30/07/2024
- Divisa: EUR
- Costos indirectes: 3 %
- IVA: 21 %

## I Instal·lacions

### ID Seguretat

#### IDA Sistemes antilladres

**IDA010** U Sistema de protecció antirobatori.
Sistema de protecció antirobatori per habitatge compost de central microprocessada de 4 zones sense transmissor telefònic, 2 detectors d'infraroigs, 1 teclat. Inclús bateries, suports i elements de fixació dels diferents elements que composen la instal·lació, canalització i cablejat amb cable de seguretat de 4x0,22 mm² amb funda i apantallat.
Inclou: Replanteig i traçat. Col·locació i fixació de tubs i caixes. Estesa de cables. Muntatge, connexionat i comprovació del seu correcte funcionament.
Criteri d'amidament de projecte: Nombre d'unitats previstes, segons documentació gràfica de Projecte.
Criteri de mesura d'obra: Es mesurarà el nombre d'unitats realment executades segons especificacions de Projecte.

| Codi | Ut | Descripció | Rendiment | Preu | Import |
|---|---|---|---|---|---|
| mt35aia010b | m | Tub corbable de PVC, corrugat, de color negre, de 20 mm de diàmetre nominal, per a canalització encastada en obra de fàbrica (parets i sostres). Resistència a la compressió 320 N, resistència a l'impacte 1 joule, temperatura de treball -5°C fins 60°C, amb grau de protecció IP545 segons UNE 20324, no propagador de la flama. Segons UNE-EN 61386-1 i UNE-EN 61386-22. (material) | 40 | 0.42 | 16.800 |
| mt41rte100a | m | Cable de seguretat 4x0,22+2x0,75 mm², lliure de halògens, reacció al foc classe Dca segons UNE-EN 50575, amb coberta color blanc. (material) | 42 | 0.85 | 35.700 |
| mt41rte030d | U | Bateria de 12 V i 7 Ah. (material) | 1 | 24.25 | 24.250 |
| mt41rte020a | U | Central microprocessada bidireccional de detecció i robatori, amb capacitat per 4 zones d'alarma programables per robatori, foc i atracament, 8 codis d'accés intercanviables, memòria, avisador de presència, armat total i parcial, font d'alimentació, temps d'entrada i sortida amb regulació, marcat per polsos i tons i capacitat per quatre teclats. (material) | 1 | 143.64 | 143.640 |
| mt41rde011 | U | Detector volumètric infraroig passiu de lent Fresnel, de 12 m d'abast, amb protecció d'angle 0 i una cobertura de 85°, amb alimentació a 12 V. (material) | 2 | 60.25 | 120.500 |
| mt41rte010 | U | Teclat alfanumèric digital de quars líquid amb missatge en display, capacitat per 16 caràcters, indicadors de xarxa, armat, estat i tecles d'emergència mèdica, bombers i policia. (material) | 1 | 45.83 | 45.830 |
| mo006 | h | Oficial 1ª instal·lador de xarxes i equips de detecció i seguretat. (mà d'obra) | 4.647 | 29.34 | 136.343 |
| mo105 | h | Ajudant instal·lador de xarxes i equips de detecció i seguretat. (mà d'obra) | 4.647 | 25.25 | 117.337 |
| % | % | Costos directes complementaris | 2 % | 640.400 | 12.808 |
|  |  | Costos directes |  |  | 653.208 |

Residus:
- col·locació: mt35aia010b; factor de residu 0.0275
- col·locació: mt41rte100a; factor de residu 0.0165094

## Recursos

**mt35aia010b** m Tub corbable de PVC
Dades tècniques: Cost energètic 15.501 MJ; Emissió de CO2 0.770 kg; Codi LER 17 02 03; Massa de l'element 0.16 kg; Volum 0.000267 m3

**mt41rte100a** m Cable de seguretat 4x0,22+2x0,75 mm²
Dades tècniques: Cost energètic 0.817 MJ; Emissió de CO2 0.070 kg; Codi LER 17 04 11; Massa de l'element 0.0212 kg; Volum 0.000014 m3
Residus:
- embalatge: re150101 Envasos de paper i cartró. (component de residu); rendiment 0.065 kg; Codi LER 15 01 01; Massa de l'element 1 kg; Volum 0.001333 m3

**mt41rde011** U Detector volumètric infraroig passiu de lent Fresnel
Dades tècniques: Cost energètic 18.803 MJ; Emissió de CO2 1.017 kg
Residus:
- embalatge: re150101 Envasos de paper i cartró; rendiment 0.034 kg
