# Detector infraroig amb lent Fresnel

- Propietat de l'arxiu: CYPE Ingenieros S.A.
- Format: FIEBDC-3/2016
- Programa: Generador de preus de la construcció. CYPE Ingenieros, S.A.
- Data: 30/07/2024
- Divisa: EUR
- Costos indirectes: 3 %
- IVA: 21 %

## I Instal·lacions

### ID Seguretat

#### IDD Detectors volumètrics

**IDD020** U Detector infraroig amb lent Fresnel.
Detector volumètric infraroig de lent Fresnel, cobertura volumètrica de 9 m/360°, de 34 zones sensibles i 5 plànols, amb led de test i protecció antiobertura. Instal·lació superficial en sostre. Inclús elements de fixació.
Inclou: Replanteig. Fixació al parament. Muntatge, connexionat i comprovació del seu correcte funcionament.
Criteri d'amidament de projecte: Nombre d'unitats previstes, segons documentació gràfica de Projecte.
Criteri de mesura d'obra: Es mesurarà el nombre d'unitats realment executades segons especificacions de Projecte.

| Codi | Ut | Descripció | Rendiment | Preu | Import |
|---|---|---|---|---|---|
| mt41ing070a | U | Detector volumètric infraroig de lent Fresnel, cobertura volumètrica de 9 m/360°, de 34 zones sensibles i 5 plànols, amb led de test i protecció antiobertura, per instal·lar en la superfície del sostre. Inclús elements de fixació. (material) | 1 | 54.32 | 54.320 |
| mo006 | h | Oficial 1ª instal·lador de xarxes i equips de detecció i seguretat. (mà d'obra) | 0.323 | 29.34 | 9.477 |
| mo105 | h | Ajudant instal·lador de xarxes i equips de detecció i seguretat. (mà d'obra) | 0.323 | 25.25 | 8.156 |
| % | % | Costos directes complementaris | 2 % | 71.953 | 1.439 |
|  |  | Costos directes |  |  | 73.392 |
