# Sirena exterior via radio

- Propietat de l'arxiu: CYPE Ingenieros S.A.
- Format: FIEBDC-3/2016
- Programa: Generador de preus de la construcció. CYPE Ingenieros, S.A.
- Data: 30/07/2024
- Divisa: EUR
- Costos indirectes: 3 %
- IVA: 21 %

## I Instal·lacions

### ID Seguretat

#### IDR Centrals d'intrusió via radio

**IDR050** U Sirena exterior via radio.
Sirena amb comunicació via radio, comunicació bidireccional amb la central, amb alimentació a 12 V, llums estroboscòpics titil·lants i memòria d'alarma. Instal·lació en parament exterior. Inclús elements de fixació.
Inclou: Replanteig. Fixació al parament. Muntatge, connexionat i comprovació del seu correcte funcionament.
Criteri d'amidament de projecte: Nombre d'unitats previstes, segons documentació gràfica de Projecte.
Criteri de mesura d'obra: Es mesurarà el nombre d'unitats realment executades segons especificacions de Projecte.

| Codi | Ut | Descripció | Rendiment | Preu | Import |
|---|---|---|---|---|---|
| mt41ing250a | U | Sirena amb comunicació via radio, comunicació bidireccional amb la central, amb alimentació a 12 V, llums estroboscòpics titil·lants i memòria d'alarma, per instal·lar en parament exterior. Inclús elements de fixació. (material) | 1 | 259.96 | 259.960 |
| mo006 | h | Oficial 1ª instal·lador de xarxes i equips de detecció i seguretat. (mà d'obra) | 0.258 | 29.34 | 7.570 |
| mo105 | h | Ajudant instal·lador de xarxes i equips de detecció i seguretat. (mà d'obra) | 0.258 | 25.25 | 6.515 |
| % | % | Costos directes complementaris | 2 % | 274.045 | 5.481 |
|  |  | Costos directes |  |  | 279.526 |
