# Estació de recàrrega de bicicletes, patinets i motocicletes elèctriques

- Propietat de l'arxiu: CYPE Ingenieros S.A.
- Format: FIEBDC-3/2016
- Programa: Generador de preus de la construcció. CYPE Ingenieros, S.A.
- Data: 17/06/2024
- Divisa: EUR
- Costos indirectes: 3 %
- IVA: 21 %

## I Instal·lacions

### IE Elèctriques

#### IEB Recàrrega de vehicles elèctrics

**IEB005** U Estació de recàrrega de bicicletes, patinets i motocicletes elèctriques.
Estació de recàrrega de bicicletes, patinets i motocicletes elèctriques composta per caixa de recàrrega de vehicle elèctric, metàl·lica, per a mode de càrrega 2, segons IEC 61851-1, de 480x166x350 mm, amb graus de protecció IP54 i IK10, per a alimentació monofàsica a 230 V i 50 Hz de freqüència, de 2,3 kW de potència, amb una presa Schuko de 16 A. Inclús elements de fixació.
Inclou: Replanteig. Col·locació. Connexionat.
Criteri d'amidament de projecte: Nombre d'unitats previstes, segons documentació gràfica de Projecte.
Criteri de mesura d'obra: Es mesurarà el nombre d'unitats realment executades segons especificacions de Projecte.

| Codi | Ut | Descripció | Rendiment | Preu | Import |
|---|---|---|---|---|---|
| mt35crg010a | U | Caixa de recàrrega de vehicle elèctric, metàl·lica, per a mode de càrrega 2, segons IEC 61851-1, de 480x166x350 mm, amb graus de protecció IP54 i IK10, per a alimentació monofàsica a 230 V i 50 Hz de freqüència, de 2,3 kW de potència, amb una presa Schuko de 16 A, inclús interruptor automàtic magnetotèrmic, interruptor diferencial, indicadors lluminosos d'estat de càrrega i pany amb clau. (material) | 1 | 1581.44 | 1581.440 |
| mo003 | h | Oficial 1ª electricista. (mà d'obra) | 1.287 | 29.34 | 37.761 |
| mo102 | h | Ajudant electricista. (mà d'obra) | 1.287 | 25.25 | 32.497 |
| % | % | Costos directes complementaris | 2 % | 1651.698 | 33.034 |
|  |  | Costos directes |  |  | 1684.732 |
