# Mòdul solar fotovoltaic portàtil

- Propietat de l'arxiu: CYPE Ingenieros S.A.
- Format: FIEBDC-3/2016
- Programa: Generador de preus de la construcció. CYPE Ingenieros, S.A.
- Data: 17/06/2024
- Divisa: EUR
- Costos indirectes: 3 %
- IVA: 21 %

## I Instal·lacions

### IE Elèctriques

#### IEF Solar fotovoltaica

**IEF005** U Mòdul solar fotovoltaic portàtil.
Mòdul solar fotovoltaic portàtil, plegable, de cèl·lules de silici monocristal·lí, potència màxima (Wp) 110 W, tensió a màxima potència (Vmp) 18,5 V, intensitat a màxima potència (Imp) 6 A, tensió en circuit obert (Voc) 21,7 V, intensitat de curtcircuit (Isc) 6,3 A, eficiència 22,24%, temperatura de treball -20°C fins 80°C, dimensions del mòdul plegat 430x510x65 mm, dimensions del mòdul estès 1570x510x21 mm, pes 4 kg, grau de protecció IP67, amb resistència als raigs UV i a la intempèrie. Inclús accessoris de muntatge i material de connexionat elèctric.
Inclou: Col·locació. Connexionat i comprovació del seu correcte funcionament.
Criteri d'amidament de projecte: Nombre d'unitats previstes, segons documentació gràfica de Projecte.
Criteri de mesura d'obra: Es mesurarà el nombre d'unitats realment executades segons especificacions de Projecte.

| Codi | Ut | Descripció | Rendiment | Preu | Import |
|---|---|---|---|---|---|
| mt35msp010a | U | Mòdul solar fotovoltaic portàtil, plegable, de cèl·lules de silici monocristal·lí, potència màxima (Wp) 110 W, tensió a màxima potència (Vmp) 18,5 V, intensitat a màxima potència (Imp) 6 A, tensió en circuit obert (Voc) 21,7 V, intensitat de curtcircuit (Isc) 6,3 A, eficiència 22,24%, temperatura de treball -20°C fins 80°C, dimensions del mòdul plegat 430x510x65 mm, dimensions del mòdul estès 1570x510x21 mm, pes 4 kg, grau de protecció IP67, amb resistència als raigs UV i a la intempèrie, amb bossa de transport impermeable amb anses, cable de connexió amb connectors MC4 i funda de protecció amb funció de suport amb possibilitat d'ajustar l'angle d'inclinació entre 0° i 180° (material) | 1 | 339 | 339.000 |
| mo102 | h | Ajudant electricista. (mà d'obra) | 0.196 | 25.25 | 4.949 |
| % | % | Costos directes complementaris | 2 % | 343.949 | 6.879 |
|  |  | Costos directes |  |  | 350.828 |

## Recursos

**mt35msp010a** U Mòdul solar fotovoltaic portàtil
Dades tècniques: Cost energètic 107.421 MJ; Emissió de CO2 6.457 kg
Residus:
- embalatge: re150101 Envasos de paper i cartró. (component de residu); rendiment 2.699 kg; Codi LER 15 01 01; Massa de l'element 1 kg; Volum 0.001333 m3
