# Base portafusible encastada

- Propietat de l'arxiu: CYPE Ingenieros S.A.
- Format: FIEBDC-3/2016
- Programa: Generador de preus de la construcció. CYPE Ingenieros, S.A.
- Data: 30/07/2024
- Divisa: EUR
- Costos indirectes: 3 %
- IVA: 21 %

## I Instal·lacions

### IE Elèctriques

#### IEM Mecanismes

**IEM070** U Base portafusible encastada.
Base portafusible per a fusibles cilíndrics de 8,5x31,5 mm, unipolar (1P), de dos mòduls, gamma bàsica, intensitat màxima 16 A, tensió assignada 380 V, amb fusible cilíndric, corba gG, intensitat nominal 2 A, poder de tall 100 kA, grandària 8,5x31,5 mm, tapa, de color blanc i marc embellidor per a un element, de color blanc. Instal·lació encastada.
Criteri de valoració econòmica: El preu no inclou la caixa per a mecanisme encastat.
Inclou: Muntatge, connexionat i comprovació del seu correcte funcionament.
Criteri d'amidament de projecte: Nombre d'unitats previstes, segons documentació gràfica de Projecte.
Criteri de mesura d'obra: Es mesurarà el nombre d'unitats realment executades segons especificacions de Projecte.

| Codi | Ut | Descripció | Rendiment | Preu | Import |
|---|---|---|---|---|---|
| mt33gbg750a | U | Base portafusible per a fusibles cilíndrics de 8,5x31,5 mm, unipolar (1P), per a encastar, gamma bàsica, intensitat màxima 16 A, tensió assignada 380 V, segons UNE-EN 60269-1. (material) | 1 | 5.01 | 5.010 |
| mt35amc800aaa | U | Fusible cilíndric, corba gG, intensitat nominal 2 A, poder de tall 100 kA, grandària 8,5x31,5 mm, segons UNE-EN 60269-1. (material) | 1 | 0.66 | 0.660 |
| mt33gbg755a | U | Tapa per a base per a fusibles cilíndrics, gamma bàsica, de color blanc. (material) | 1 | 2.68 | 2.680 |
| mt33gbg950a | U | Marc embellidor per a un element, gamma bàsica, de color blanc. (material) | 1 | 1.94 | 1.940 |
| mo003 | h | Oficial 1ª electricista. (mà d'obra) | 0.245 | 29.34 | 7.188 |
| % | % | Costos directes complementaris | 2 % | 17.478 | 0.350 |
|  |  | Costos directes |  |  | 17.828 |

## Recursos

**mt35amc800aaa** U Fusible cilíndric, corba gG, intensitat nominal 2 A, poder de tall 100 kA, grandària 8,5x31,5 mm, segons UNE-EN 60269-1
Dades tècniques: Cost energètic 9.410 MJ; Emissió de CO2 0.521 kg
Residus:
- embalatge: re150101 Envasos de paper i cartró. (component de residu); rendiment 0.032 kg; Codi LER 15 01 01; Massa de l'element 1 kg; Volum 0.001333 m3
