# Peça per a canal protectora per a allotjament de cables elèctrics i de telecomunicació

- Propietat de l'arxiu: CYPE Ingenieros S.A.
- Format: FIEBDC-3/2016
- Programa: Generador de preus de la construcció. CYPE Ingenieros, S.A.
- Data: 30/07/2024
- Divisa: EUR
- Costos indirectes: 3 %
- IVA: 21 %

## I Instal·lacions

### IE Elèctriques

#### IEO Canalitzacions

**IEO035** U Peça per a canal protectora per a allotjament de cables elèctrics i de telecomunicació.
Angle de PVC, color gris RAL 7035, de 16x16 mm.
Inclou: Replanteig. Col·locació.
Criteri d'amidament de projecte: Nombre d'unitats previstes, segons documentació gràfica de Projecte.
Criteri de mesura d'obra: Es mesurarà el nombre d'unitats realment executades segons especificacions de Projecte.

| Codi | Ut | Descripció | Rendiment | Preu | Import |
|---|---|---|---|---|---|
| mt35une103aa | U | Angle de PVC, color gris RAL 7035, de 16x16 mm, per col·locar a pressió. (material) | 1 | 1.74 | 1.740 |
| mo003 | h | Oficial 1ª electricista. (mà d'obra) | 0.071 | 29.34 | 2.083 |
| mo102 | h | Ajudant electricista. (mà d'obra) | 0.071 | 25.25 | 1.793 |
| % | % | Costos directes complementaris | 2 % | 5.616 | 0.112 |
|  |  | Costos directes |  |  | 5.728 |
