# Relè tèrmic

- Propietat de l'arxiu: CYPE Ingenieros S.A.
- Format: FIEBDC-3/2016
- Programa: Generador de preus de la construcció. CYPE Ingenieros, S.A.
- Data: 27/01/2025
- Divisa: EUR
- Costos indirectes: 3 %
- IVA: 21 %

## I Instal·lacions

### IE Elèctriques

#### IEX Aparellatge

**IEX240** U Relè tèrmic.
Relé tèrmic electromecànic, tripolar (3P), intensitat ajustable de 0,16 a 0,25 A, amb funció de protecció contra fallades de fase, rearmament manual i automàtic, compensació de temperatura, indicador de disparament i polsador de prova i desconnexió, contactes 1NO+1NT, de 45x72x100 mm, per a connexió a contactor. Totalment muntat, connexionat i provat.
Inclou: Muntatge i connexionat de l'element.
Criteri d'amidament de projecte: Nombre d'unitats previstes, segons documentació gràfica de Projecte.
Criteri de mesura d'obra: Es mesurarà el nombre d'unitats realment executades segons especificacions de Projecte.

| Codi | Ut | Descripció | Rendiment | Preu | Import |
|---|---|---|---|---|---|
| mt35amc180aa | U | Relé tèrmic electromecànic, tripolar (3P), intensitat ajustable de 0,16 a 0,25 A, amb funció de protecció contra fallades de fase, rearmament manual i automàtic, compensació de temperatura, indicador de disparament i polsador de prova i desconnexió, contactes 1NO+1NT, de 45x72x100 mm, per a connexió a contactor. (material) | 1 | 218.4 | 218.400 |
| mo003 | h | Oficial 1ª electricista. (mà d'obra) | 0.438 | 30.63 | 13.416 |
| % | % | Costos directes complementaris | 2 % | 231.816 | 4.636 |
|  |  | Costos directes |  |  | 236.452 |

## Recursos

**mt35amc180aa** U Relé tèrmic electromecànic
Dades tècniques: Cost energètic 28.198 MJ; Emissió de CO2 1.515 kg
Residus:
- embalatge: re150101 Envasos de paper i cartró. (component de residu); rendiment 0.038 kg; Codi LER 15 01 01; Massa de l'element 1 kg; Volum 0.001333 m3
