# Armari d'abonat, modular

- Propietat de l'arxiu: CYPE Ingenieros S.A.
- Format: FIEBDC-3/2016
- Programa: Generador de preus de la construcció. CYPE Ingenieros, S.A.
- Data: 30/07/2024
- Divisa: EUR
- Costos indirectes: 3 %
- IVA: 21 %

## I Instal·lacions

### IE Elèctriques

#### IEX Aparellatge

**IEX410** U Armari d'abonat, modular.
Armari d'abonat metàl·lic, per a encastar, amb allotjament per a l'interruptor de control de potència, porta cega, grau de protecció IP40, aïllament classe II, per a 24 mòduls, en 2 files, de 440x635x65 mm, amb carril DIN, tancament amb pestell, panell del darrere de xapa d'acer galvanitzat. Totalment muntat.
Inclou: Col·locació i fixació de l'element.
Criteri d'amidament de projecte: Nombre d'unitats previstes, segons documentació gràfica de Projecte.
Criteri de mesura d'obra: Es mesurarà el nombre d'unitats realment executades segons especificacions de Projecte.

| Codi | Ut | Descripció | Rendiment | Preu | Import |
|---|---|---|---|---|---|
| mt35amc945aa | U | Armari d'abonat metàl·lic, per a encastar, amb allotjament per a l'interruptor de control de potència, porta cega, grau de protecció IP40, aïllament classe II, per a 24 mòduls, en 2 files, de 440x635x65 mm, amb carril DIN, tancament amb pestell, panell del darrere de xapa d'acer galvanitzat, inclús accessoris de muntatge, segons UNE-EN 60670-1. (material) | 1 | 100.43 | 100.430 |
| mo003 | h | Oficial 1ª electricista. (mà d'obra) | 0.288 | 29.34 | 8.450 |
| % | % | Costos directes complementaris | 2 % | 108.880 | 2.178 |
|  |  | Costos directes |  |  | 111.058 |

## Recursos

**mt35amc945aa** U Armari d'abonat metàl·lic
Dades tècniques: Cost energètic 17.025 MJ; Emissió de CO2 0.912 kg
Residus:
- embalatge: re150101 Envasos de paper i cartró. (component de residu); rendiment 0.036 kg; Codi LER 15 01 01; Massa de l'element 1 kg; Volum 0.001333 m3
