# Ruixador

- Propietat de l'arxiu: CYPE Ingenieros S.A.
- Format: FIEBDC-3/2016
- Programa: Generador de preus de la construcció. CYPE Ingenieros, S.A.
- Data: 30/07/2024
- Divisa: EUR
- Costos indirectes: 3 %
- IVA: 21 %

## I Instal·lacions

### IF Fontaneria

#### IFO Protecció contra incendis per a habitatges

**IFO030** U Ruixador.
Ruixador automàtic ocult, residencial, de paret, resposta ràpida, amb ampolla fusible, fusible amb soldadura de beril·li-níquel, pintat de negre, amb mecanisme de palanca simètrica, ruptura a 74°C, deflector i cos del ruixador de bronze, de 1/2" DN 15 mm de diàmetre de rosca, coeficient de descàrrega K de 57,7 (mètric), assajat per UL (Underwriters Laboratories), amb tapa de llautó, ruptura a 57°C de la soldadura eutèctica per a l'alliberament de la tapa, acabat blanc. Inclús accessoris i peces especials per a connexió a la xarxa de distribució d'aigua. Totalment muntat, connexionat i provat.
Inclou: Replanteig de la situació del ruixador, coordinat amb la resta d'instal·lacions o elements que puguin tenir interferències. Connexió a la xarxa de distribució d'aigua.
Criteri d'amidament de projecte: Nombre d'unitats previstes, segons documentació gràfica de Projecte.
Criteri de mesura d'obra: Es mesurarà el nombre d'unitats realment executades segons especificacions de Projecte.

| Codi | Ut | Descripció | Rendiment | Preu | Import |
|---|---|---|---|---|---|
| mt41upo030a | U | Ruixador automàtic ocult, residencial, de paret, resposta ràpida, amb ampolla fusible, fusible amb soldadura de beril·li-níquel, pintat de negre, amb mecanisme de palanca simètrica, ruptura a 74°C, deflector i cos del ruixador de bronze, de 1/2" DN 15 mm de diàmetre de rosca, coeficient de descàrrega K de 57,7 (mètric), assajat per UL (Underwriters Laboratories). (material) | 1 | 43.88 | 43.880 |
| mt41upo016a | U | Tapa de llautó, ruptura a 57°C de la soldadura eutèctica per a l'alliberament de la tapa, acabat blanc, ajust del despenjament de fins a 1/2" per facilitar la instal·lació, per a ruixador automàtic ocult. (material) | 1 | 21.65 | 21.650 |
| mt37tpu530c | U | Te amb sortida roscada femella, de plàstic (PPSU), de 25 mm x 1/2" x 25 mm. (material) | 1 | 12.15 | 12.150 |
| mo008 | h | Oficial 1ª lampista. (mà d'obra) | 0.322 | 29.34 | 9.447 |
| mo107 | h | Ajudant lampista. (mà d'obra) | 0.322 | 25.25 | 8.131 |
| % | % | Costos directes complementaris | 2 % | 95.258 | 1.905 |
|  |  | Costos directes |  |  | 97.163 |

Residus:
- col·locació: mt37tpu530c Te amb sortida roscada femella, de plàstic (PPSU), de 25 mm x 1/2" x 25 mm; factor de residu 0.02676

## Recursos

**mt37tpu530c** U Te amb sortida roscada femella, de plàstic (PPSU), de 25 mm x 1/2" x 25 mm
Dades tècniques: Cost energètic 9.707 MJ; Emissió de CO2 0.511 kg; Codi LER 17 02 03; Massa de l'element 0.1 kg; Volum 0.000167 m3
Residus:
- embalatge: re150101 Envasos de paper i cartró. (component de residu); rendiment 0.035 kg; Codi LER 15 01 01; Massa de l'element 1 kg; Volum 0.001333 m3
