# Vàlvula mescladora

- Propietat de l'arxiu: CYPE Ingenieros S.A.
- Format: FIEBDC-3/2016
- Programa: Generador de preus de la construcció. CYPE Ingenieros, S.A.
- Data: 30/07/2024
- Divisa: EUR
- Costos indirectes: 3 %
- IVA: 21 %

## I Instal·lacions

### IF Fontaneria

#### IFW Elements

**IFW080** U Vàlvula mescladora.
Vàlvula mescladora per a regulació del cabal i la temperatura, d'acer inoxidable acabat polit i plàstic, acabat brillant imitació crom, cabal mitjà de 30 l/min a 3 bar de pressió, pressió màxima de treball de 6 bar, amb maneta de regulació del cabal i comandament de regulació de la temperatura, possibilitat de canviar l'orientació de les entrades, entrades amb colze i sortida roscades mascle de 1/2" de diàmetre. Instal·lació en superfície.
Inclou: Replanteig. Col·locació. Connexionat i comprovació del seu correcte funcionament.
Criteri d'amidament de projecte: Nombre d'unitats previstes, segons documentació gràfica de Projecte.
Criteri de mesura d'obra: Es mesurarà el nombre d'unitats realment executades segons especificacions de Projecte.

| Codi | Ut | Descripció | Rendiment | Preu | Import |
|---|---|---|---|---|---|
| mt37avp010a | U | Vàlvula mescladora per a regulació del cabal i la temperatura, d'acer inoxidable acabat polit i plàstic, acabat brillant imitació crom, cabal mitjà de 30 l/min a 3 bar de pressió, pressió màxima de treball de 6 bar, amb maneta de regulació del cabal i comandament de regulació de la temperatura, possibilitat de canviar l'orientació de les entrades, entrades amb colze i sortida roscades mascle de 1/2" de diàmetre, per instal·lar en superfície. (material) | 1 | 449.4 | 449.400 |
| mt37www010 | U | Material auxiliar per a instal·lacions de lampisteria. (material) | 1 | 1.4 | 1.400 |
| mo008 | h | Oficial 1ª lampista. (mà d'obra) | 0.257 | 29.34 | 7.540 |
| mo107 | h | Ajudant lampista. (mà d'obra) | 0.257 | 25.25 | 6.489 |
| % | % | Costos directes complementaris | 2 % | 464.829 | 9.297 |
|  |  | Costos directes |  |  | 474.126 |
