# Canonada multicapa de polietilè reticulat/alumini/polietilè reticulat (PE-X/Al/PE-X), "AQUATECHNIK"

- Propietat de l'arxiu: CYPE Ingenieros S.A.
- Format: FIEBDC-3/2016
- Programa: Generador de preus de la construcció. CYPE Ingenieros, S.A.
- Data: 27/01/2025
- Divisa: EUR
- Costos indirectes: 3 %
- IVA: 21 %

## I Instal·lacions

### IH Canonades per a fluids

#### IHM Canonades multicapa

**IHM122** m Canonada multicapa de polietilè reticulat/alumini/polietilè reticulat (PE-X/Al/PE-X), "AQUATECHNIK".
Canonada formada per tub multicapa de polietilè reticulat/alumini/polietilè reticulat (PE-Xb/Al/PE-Xb), PN=10 bar, gamma MULTI-CALOR "AQUATECHNIK", de 14 mm de diàmetre exterior i 2 mm de gruix, de color blanc RAL 9003. Instal·lació en superfície. Inclús material auxiliar para muntatge i subjecció a l'obra, accessoris i peces especials.
Inclou: Replanteig. Col·locació i fixació de tubs, accessoris i peces especials. Realització de proves de servei.
Criteri d'amidament de projecte: Longitud mesurada segons documentació gràfica de Projecte.
Criteri de mesura d'obra: Es mesurarà la longitud realment executada segons especificacions de Projecte.

| Codi | Ut | Descripció | Rendiment | Preu | Import |
|---|---|---|---|---|---|
| mt37aqt510l | U | Material auxiliar per a muntatge i subjecció a l'obra de les canonades multicapa de polietilè reticulat/alumini/polietilè reticulat (PE-Xb/Al/PE-Xb), PN=10 bar, gamma MULTI-CALOR, "AQUATECHNIK", de 14 mm de diàmetre exterior. (material) | 1 | 0.12 | 0.120 |
| mt37aqt115ag | m | Tub multicapa de polietilè reticulat/alumini/polietilè reticulat (PE-Xb/Al/PE-Xb), PN=10 bar, gamma MULTI-CALOR "AQUATECHNIK", de 14 mm de diàmetre exterior i 2 mm de gruix, de color blanc RAL 9003, subministrat en rotllos de 100 m de longitud, segons UNE-EN ISO 21003-2, amb el preu incrementat el 30% en concepte d'accessoris i peces especials. (material) | 1 | 3.19 | 3.190 |
| mo008 | h | Oficial 1ª lampista. (mà d'obra) | 0.032 | 30.63 | 0.980 |
| mo107 | h | Ajudant lampista. (mà d'obra) | 0.032 | 26.36 | 0.844 |
| % | % | Costos directes complementaris | 2 % | 5.134 | 0.103 |
|  |  | Costos directes |  |  | 5.237 |

Residus:
- col·locació: mt37aqt115ag; factor de residu 0.0275052

## Recursos

**mt37aqt115ag** m Tub multicapa de polietilè reticulat/alumini/polietilè reticulat (PE-Xb/Al/PE-Xb)
Dades tècniques: Cost energètic 12.514 MJ; Emissió de CO2 0.576 kg; Codi LER 17 02 03; Massa de l'element 0.097 kg; Volum 0.000162 m3
