# Canonada multicapa de polipropilè copolímer random/polipropilè copolímer random amb fibra de vidre/polipropilè copolímer random (PP-R/PP-R amb fibra de vidre/PP-R), "AQUATECHNIK"

- Propietat de l'arxiu: CYPE Ingenieros S.A.
- Format: FIEBDC-3/2016
- Programa: Generador de preus de la construcció. CYPE Ingenieros, S.A.
- Data: 27/01/2025
- Divisa: EUR
- Costos indirectes: 3 %
- IVA: 21 %

## I Instal·lacions

### IH Canonades per a fluids

#### IHM Canonades multicapa

**IHM316** m Canonada multicapa de polipropilè copolímer random/polipropilè copolímer random amb fibra de vidre/polipropilè copolímer random (PP-R/PP-R amb fibra de vidre/PP-R), "AQUATECHNIK".
Canonada formada per tub multicapa de polipropilè copolímer random/polipropilè copolímer random amb fibra de vidre/polipropilè copolímer random (PP-R/PP-R amb fibra de vidre/PP-R), Euroclasse B-s1, d0 de reacció al foc, segons UNE-EN 13501-1, de color vermell, sistema fusio-technik, gamma faser FIRES, SDR7,4, sèrie 3,2, "AQUATECHNIK", de 20 mm de diàmetre exterior i 2,8 mm de gruix. Instal·lació en superfície. Inclús material auxiliar para muntatge i subjecció a l'obra, accessoris i peces especials.
Inclou: Replanteig. Col·locació i fixació de tubs, accessoris i peces especials. Realització de proves de servei.
Criteri d'amidament de projecte: Longitud mesurada segons documentació gràfica de Projecte.
Criteri de mesura d'obra: Es mesurarà la longitud realment executada segons especificacions de Projecte.

| Codi | Ut | Descripció | Rendiment | Preu | Import |
|---|---|---|---|---|---|
| mt37aqt490k | U | Material auxiliar per a muntatge i subjecció a l'obra de les canonades de polipropilè copolímer random/polipropilè copolímer random amb fibra de vidre/polipropilè copolímer random (PP-R/PP-R amb fibra de vidre/PP-R), Euroclasse B-s1, d0 de reacció al foc, segons UNE-EN 13501-1, sistema fusio-technik, gamma faser FIRES, SDR7,4, sèrie 3,2, "AQUATECHNIK", de 20 mm de diàmetre exterior. (material) | 1 | 0.16 | 0.160 |
| mt37aqt090kg | m | Tub multicapa de polipropilè copolímer random/polipropilè copolímer random amb fibra de vidre/polipropilè copolímer random (PP-R/PP-R amb fibra de vidre/PP-R), Euroclasse B-s1, d0 de reacció al foc, segons UNE-EN 13501-1, de color vermell, sistema fusio-technik, gamma faser FIRES, SDR7,4, sèrie 3,2, "AQUATECHNIK", de 20 mm de diàmetre exterior i 2,8 mm de gruix, segons UNE-EN ISO 15874-2, subministrat en barres de 5,8 m de longitud, amb el preu incrementat el 30% en concepte d'accessoris i peces especials. (material) | 1 | 4.04 | 4.040 |
| mo008 | h | Oficial 1ª lampista. (mà d'obra) | 0.051 | 30.63 | 1.562 |
| mo107 | h | Ajudant lampista. (mà d'obra) | 0.051 | 26.36 | 1.344 |
| % | % | Costos directes complementaris | 2 % | 7.106 | 0.142 |
|  |  | Costos directes |  |  | 7.248 |
