# Campana LED per a indústria. Instal·lació suspesa

- Propietat de l'arxiu: CYPE Ingenieros S.A.
- Format: FIEBDC-3/2016
- Programa: Generador de preus de la construcció. CYPE Ingenieros, S.A.
- Data: 30/07/2024
- Divisa: EUR
- Costos indirectes: 3 %
- IVA: 21 %

## I Instal·lacions

### II Il·luminació

#### III Interior

**III075** U Campana LED per a indústria. Instal·lació suspesa.
Campana LED per a indústria, no regulable, de 278 mm de diàmetre i 162 mm d'altura, de 100 W, alimentació a 220/240 V i 50-60 Hz, amb llum LED SMD, temperatura de color 4000 K, cos d'alumini extrudit de color negre, feix de llum extensiu 120° i difusor de policarbonat, índex d'enlluernament unificat menor de 19, índex de reproducció cromàtica major de 80, flux lluminós 12900 lúmens, grau de protecció IP65, amb cadena d'acer de 1,5 m de longitud. Instal·lació suspesa.
Inclou: Replanteig. Muntatge, connexionat i comprovació del seu correcte funcionament.
Criteri d'amidament de projecte: Nombre d'unitats previstes, segons documentació gràfica de Projecte.
Criteri de mesura d'obra: Es mesurarà el nombre d'unitats realment executades segons especificacions de Projecte.

| Codi | Ut | Descripció | Rendiment | Preu | Import |
|---|---|---|---|---|---|
| mt34clg010a | U | Campana LED per a indústria, no regulable, de 278 mm de diàmetre i 162 mm d'altura, de 100 W, alimentació a 220/240 V i 50-60 Hz, amb llum LED SMD, temperatura de color 4000 K, cos d'alumini extrudit de color negre, feix de llum extensiu 120° i difusor de policarbonat, índex d'enlluernament unificat menor de 19, índex de reproducció cromàtica major de 80, flux lluminós 12900 lúmens, grau de protecció IP65. (material) | 1 | 179.14 | 179.140 |
| mt34clg011a | U | Cadena d'acer de 1,5 m de longitud, per a instal·lació suspesa de campana LED. (material) | 1 | 10.67 | 10.670 |
| mo003 | h | Oficial 1ª electricista. (mà d'obra) | 0.45 | 29.34 | 13.203 |
| mo102 | h | Ajudant electricista. (mà d'obra) | 0.45 | 25.25 | 11.363 |
| % | % | Costos directes complementaris | 2 % | 214.376 | 4.288 |
|  |  | Costos directes |  |  | 218.664 |

## Recursos

**mt34clg010a** U Campana LED per a indústria
Dades tècniques: Cost energètic 649.090 MJ; Emissió de CO2 54.274 kg
Residus:
- embalatge: re150101 Envasos de paper i cartró. (component de residu); rendiment 0.699 kg; Codi LER 15 01 01; Massa de l'element 1 kg; Volum 0.001333 m3
- embalatge: re170201 Fusta. (component de residu); rendiment 0.17 kg; Codi LER 17 02 01; Massa de l'element 1 kg; Volum 0.000909 m3
- embalatge: re170203 Plàstic. (component de residu); rendiment 0.015 kg; Codi LER 17 02 03; Massa de l'element 1 kg; Volum 0.001667 m3
