# Sistema domòtic obert KNX, "GIRA"

- Propietat de l'arxiu: CYPE Ingenieros S.A.
- Format: FIEBDC-3/2016
- Programa: Generador de preus de la construcció. CYPE Ingenieros, S.A.
- Data: 30/07/2024
- Divisa: EUR
- Costos indirectes: 3 %
- IVA: 21 %

## I Instal·lacions

### IM Domòtiques i immòtiques

#### IMC Sistema KNX

**IMC020** U Sistema domòtic obert KNX, "GIRA".
Sistema domòtic obert KNX, amb mecanismes de material termoplàstic color blanc acabat brillant, gamma E2 "GIRA", amb capacitat per al control dels següents dispositius d'un habitatge: IL·LUMINACIÓ: encesa i apagat de fins a 8 punts i regulació de fins a 64 punts a través de protocol DALI; PERSIANES: fins a 8 persianes; ALARMES TÈCNIQUES: compostes per un detector d'incendis i un detector de presència; CLIMATITZACIÓ PER TERRA RADIANT: fins a 6 estances amb mesurament de temperatura individual en cada mecanisme. Inclús caixes per a mecanisme, cablejat sota tub protector de PVC flexible, font d'alimentació, dispositiu multifuncional amb pantalla TFT de 6", possibilitat de connexió a videoporter compatible, polsador multifunció i possibilitat de control remot a través de dispositiu mòbil.
Inclou: Muntatge, connexionat i comprovació del seu correcte funcionament.
Criteri d'amidament de projecte: Nombre d'unitats previstes, segons documentació gràfica de Projecte.
Criteri de mesura d'obra: Es mesurarà el nombre d'unitats realment executades segons especificacions de Projecte.

| Codi | Ut | Descripció | Rendiment | Preu | Import |
|---|---|---|---|---|---|
| mt33gik030qb | U | Mecanisme per a polsador amb protocol de comunicació KNX, amb tecla de material termoplàstic color blanc acabat brillant, referència 517103 "GIRA", amb sensor de temperatura i born de connexió i derivació KNX, per a encastar. (material) | 16 | 98.56 | 1576.960 |
| mt33gik040qb | U | Mecanisme per a polsador per a gestió de persianes amb protocol de comunicació KNX, amb tecla de material termoplàstic color blanc acabat brillant, amb símbols de fletxa, referència 517203 "GIRA", amb sensor de temperatura i born de connexió i derivació KNX, per a encastar. (material) | 8 | 101.03 | 808.240 |
| mt33gik060b | U | Mecanisme per a connexió a bus amb protocol de comunicació KNX, referència 200800 "GIRA", amb born de connexió i derivació, per a encastar. (material) | 2 | 60.63 | 121.260 |
| mt33gik050b | U | Mòdul polsador de 3 elements per a control de 6 funcions independents amb protocol de comunicació KNX, Komfort, gamma System 55, referència 513300 "GIRA", amb leds indicadors d'estat i sensor de temperatura. (material) | 2 | 174.5 | 349.000 |
| mt33gik061gb | U | Tecla de 3 elements de material termoplàstic color blanc acabat brillant, gamma System 55, referència 220303 "GIRA". (material) | 2 | 48.7 | 97.400 |
| mt33gir001mae | U | Marc embellidor per a un element de material termoplàstic color blanc acabat brillant, gamma E2, referència 021129 "GIRA". (material) | 26 | 4.35 | 113.100 |
| mt35gir070f | U | Dispositiu multifuncional de vidre color blanc, gamma G1 PoE, referència 206912 "GIRA", amb pantalla TFT de 6" amb display tàctil, connexió i comunicació a través de LAN o WLAN, altaveu i micròfon. (material) | 1 | 1153.57 | 1153.570 |
| mt35gir080b | U | Font d'alimentació amb filtre de banda, de 640 mA, per a dispositius amb protocol de comunicació KNX, referència 213000 "GIRA", amb born de connexió i derivació KNX, per a muntatge en carril DIN. (material) | 1 | 354 | 354.000 |
| mt35gir090b | U | Servidor de visualització per a terminals mòbils (iOS i Android) i mòdul lògic amb protocol de comunicació KNX, gamma X1, referència 209600 "GIRA", amb 2 connectors femella RJ45 i born de connexió i derivació KNX, per a muntatge en carril DIN. (material) | 1 | 963.3 | 963.300 |
| mt35gir100b | U | Mòdul actuador de commutació per a control de fins a 24 dispositius o de fins a 12 persianes amb protocol de comunicació KNX, de 16 A d'intensitat màxima per a alimentació a 230 V, gamma Standard, referència 503000 "GIRA", amb born de connexió i derivació KNX, per a muntatge en carril DIN. (material) | 1 | 711.57 | 711.570 |
| mt35gir110b | U | Mòdul interfície de comunicació amb protocol de comunicació KNX, per a dispositius amb regulació DALI, gamma Gateway DALI Plus, referència 210800 "GIRA", amb born de connexió i derivació KNX, per a muntatge en carril DIN. (material) | 1 | 587.26 | 587.260 |
| mt35gir120b | U | Mòdul actuador de calefacció amb protocol de comunicació KNX, de fins a 6 circuits independents, amb regulador de temperatura ambient, referència 212900 "GIRA", amb born de connexió i derivació KNX, per a muntatge en carril DIN. (material) | 1 | 253.78 | 253.780 |
| mt41gir130b | U | Detector òptic de fums i tèrmic, de material termoplàstic color blanc, amb alimentació a piles, referència 234602 "GIRA", format per un element sensible a els fums clars i a l'increment lent de la temperatura, segons DIN 14676, marca de qualitat Q Label, amb led d'activació i indicador d'alarma i pila. (material) | 1 | 58.49 | 58.490 |
| mt41gir140b | U | Mòdul d'integració en sistema KNX per a detector òptic de fums i tèrmic amb protocol de comunicació KNX, referència 234300 "GIRA", amb born de connexió i derivació KNX. (material) | 1 | 136.6 | 136.600 |
| mt41gir150b | U | Detector de presència de sostre amb protocol de comunicació KNX, gamma Mini Standard, referència 222000 "GIRA", amb sensor d'intensitat lumínica, angle de detecció de 360° amb abast de 5 m, i altura d'instal·lació entre 2,2 i 12 m, amb born de connexió i derivació KNX. (material) | 1 | 218.96 | 218.960 |
| mt35aia010b | m | Tub corbable de PVC, corrugat, de color negre, de 20 mm de diàmetre nominal, per a canalització encastada en obra de fàbrica (parets i sostres). Resistència a la compressió 320 N, resistència a l'impacte 1 joule, temperatura de treball -5°C fins 60°C, amb grau de protecció IP545 segons UNE 20324, no propagador de la flama. Segons UNE-EN 61386-1 i UNE-EN 61386-22. (material) | 480 | 0.42 | 201.600 |
| mt35cun040ba | m | Cable unipolar H07V-K, sent la seva tensió assignada de 450/750 V, reacció al foc classe Eca segons UNE-EN 50575, amb conductor multifilar de coure classe 5 (-K) de 1,5 mm² de secció, amb aïllament de PVC (V), per a circuit C1, il·luminació. Segons UNE 21031-3. (material) | 420 | 0.4 | 168.000 |
| mt35cun210a | m | Cable bus rígid, apantallat, de 4 fils, de 0,8 mm² de secció per fil (material) | 200 | 0.8 | 160.000 |
| mt33cmg010a | U | Caixa universal per a encastar d'1 element, de plàstic ABS autoextingible, lliure de halògens, enllaçable pels quatre costats, de 70x70x42 mm, amb graus de protecció IP30 i IK07, segons IEC 60439, inclús cargols de fixació del mecanisme. (material) | 27 | 0.37 | 9.990 |
| mo003 | h | Oficial 1ª electricista. (mà d'obra) | 38.606 | 29.34 | 1132.700 |
| mo102 | h | Ajudant electricista. (mà d'obra) | 38.606 | 25.25 | 974.802 |
| mo123 | h | Especialista en la posada en marxa d'instal·lacions. (mà d'obra) | 77.212 | 43.21 | 3336.331 |
| % | % | Costos directes complementaris | 2 % | 13486.913 | 269.738 |
|  |  | Costos directes |  |  | 13756.651 |

Residus:
- col·locació: mt35aia010b; factor de residu 0.0275
- col·locació: mt35cun040ba; factor de residu 0.0165
- col·locació: mt35cun210a Cable bus rígid, apantallat, de 4 fils, de 0,8 mm² de secció per fil; factor de residu 0.0165

## Recursos

**mt35aia010b** m Tub corbable de PVC
Dades tècniques: Cost energètic 15.501 MJ; Emissió de CO2 0.770 kg; Codi LER 17 02 03; Massa de l'element 0.16 kg; Volum 0.000267 m3

**mt35cun040ba** m Cable unipolar H07V-K
Dades tècniques: Cost energètic 0.772 MJ; Emissió de CO2 0.069 kg; Codi LER 17 04 11; Massa de l'element 0.02 kg; Volum 0.000013 m3
Residus:
- embalatge: re150101 Envasos de paper i cartró. (component de residu); rendiment 0.065 kg; Codi LER 15 01 01; Massa de l'element 1 kg; Volum 0.001333 m3

**mt35cun210a** m Cable bus rígid, apantallat, de 4 fils, de 0,8 mm² de secció per fil
Dades tècniques: Cost energètic 6.670 MJ; Emissió de CO2 0.183 kg; Codi LER 17 04 11; Massa de l'element 0.18 kg; Volum 0.00012 m3
Residus:
- embalatge: re150101 Envasos de paper i cartró; rendiment 0.065 kg
