# Acoblador de bus KNX

- Propietat de l'arxiu: CYPE Ingenieros S.A.
- Format: FIEBDC-3/2016
- Programa: Generador de preus de la construcció. CYPE Ingenieros, S.A.
- Data: 30/07/2024
- Divisa: EUR
- Costos indirectes: 3 %
- IVA: 21 %

## I Instal·lacions

### IM Domòtiques i immòtiques

#### IMK Components del sistema KNX

**IMK050** U Acoblador de bus KNX.
Acoblador de bus amb protocol de comunicació KNX. Muntatge encastat.
Criteri de valoració econòmica: El preu no inclou la caixa per a mecanisme encastat.
Inclou: Muntatge i connexionat.
Criteri d'amidament de projecte: Nombre d'unitats previstes, segons documentació gràfica de Projecte.
Criteri de mesura d'obra: Es mesurarà el nombre d'unitats realment executades segons especificacions de Projecte.

| Codi | Ut | Descripció | Rendiment | Preu | Import |
|---|---|---|---|---|---|
| mt35dac100a | U | Acoblador de bus amb protocol de comunicació KNX, amb born de connexió i derivació, per a encastar. (material) | 1 | 71.49 | 71.490 |
| mo003 | h | Oficial 1ª electricista. (mà d'obra) | 0.193 | 29.34 | 5.663 |
| mo102 | h | Ajudant electricista. (mà d'obra) | 0.193 | 25.25 | 4.873 |
| mo123 | h | Especialista en la posada en marxa d'instal·lacions. (mà d'obra) | 0.386 | 43.21 | 16.679 |
| % | % | Costos directes complementaris | 2 % | 98.705 | 1.974 |
|  |  | Costos directes |  |  | 100.679 |
