# Filtre

- Propietat de l'arxiu: CYPE Ingenieros S.A.
- Format: FIEBDC-3/2016
- Programa: Generador de preus de la construcció. CYPE Ingenieros, S.A.
- Data: 30/07/2024
- Divisa: EUR
- Costos indirectes: 3 %
- IVA: 21 %

## I Instal·lacions

### IO Contra incendis

#### IOB Sistemes de forniment d'aigua

**IOB026** U Filtre.
Filtre retenidor de residus de foneria dúctil, amb tamís d'acer inoxidable, unió amb brides, de 2" de diàmetre, PN=16 bar.
Inclou: Muntatge, connexionat i comprovació del seu correcte funcionament.
Criteri d'amidament de projecte: Nombre d'unitats previstes, segons documentació gràfica de Projecte.
Criteri de mesura d'obra: Es mesurarà el nombre d'unitats realment executades segons especificacions de Projecte.

| Codi | Ut | Descripció | Rendiment | Preu | Import |
|---|---|---|---|---|---|
| mt41svc100a | U | Filtre retenidor de residus de foneria dúctil, amb tamís d'acer inoxidable, unió amb brides, de 2" de diàmetre, PN=16 bar. (material) | 1 | 70.65 | 70.650 |
| mt41www030 | U | Material auxiliar per a instal·lacions contra incendis. (material) | 1 | 1.4 | 1.400 |
| mo008 | h | Oficial 1ª lampista. (mà d'obra) | 0.259 | 29.34 | 7.599 |
| mo107 | h | Ajudant lampista. (mà d'obra) | 0.259 | 25.25 | 6.540 |
| % | % | Costos directes complementaris | 2 % | 86.189 | 1.724 |
|  |  | Costos directes |  |  | 87.913 |

## Recursos

**mt41svc100a** U Filtre retenidor de residus de foneria dúctil
Dades tècniques: Cost energètic 499.332 MJ; Emissió de CO2 42.064 kg
Residus:
- embalatge: re150101 Envasos de paper i cartró. (component de residu); rendiment 0.072 kg; Codi LER 15 01 01; Massa de l'element 1 kg; Volum 0.001333 m3
