# Detector analògic

- Propietat de l'arxiu: CYPE Ingenieros S.A.
- Format: FIEBDC-3/2016
- Programa: Generador de preus de la construcció. CYPE Ingenieros, S.A.
- Data: 30/07/2024
- Divisa: EUR
- Costos indirectes: 3 %
- IVA: 21 %

## I Instal·lacions

### IO Contra incendis

#### IOD Detecció i alarma

**IOD102** U Detector analògic.
Detector tèrmic analògic direccionable amb aïllador de curtcircuit, de ABS color blanc, format per un element sensible a l'increment lent de la temperatura per a una temperatura màxima d'alarma de 58°C, per alimentació de 12 a 24 Vcc, amb led d'activació i indicador d'alarma i sortida per a pilot de senyalització remota, per instal·lació amb canalització de protecció de cablejat encastada. Inclús base universal i elements de fixació.
Criteri de valoració econòmica: El preu no inclou les ajudes de paleta per a instal·lacions ni la canalització de protecció de cablejat.
Inclou: Replanteig. Fixació de la base. Muntatge, connexionat i comprovació del seu correcte funcionament.
Criteri d'amidament de projecte: Nombre d'unitats previstes, segons documentació gràfica de Projecte.
Criteri de mesura d'obra: Es mesurarà el nombre d'unitats realment executades segons especificacions de Projecte.

| Codi | Ut | Descripció | Rendiment | Preu | Import |
|---|---|---|---|---|---|
| mt41pig530 | U | Detector tèrmic analògic direccionable amb aïllador de curtcircuit, de ABS color blanc, format per un element sensible a l'increment lent de la temperatura per a una temperatura màxima d'alarma de 58°C, per alimentació de 12 a 24 Vcc, amb led d'activació i indicador d'alarma i sortida per a pilot de senyalització remota, segons UNE-EN 54-5. (material) | 1 | 35.89 | 35.890 |
| mt41pig550 | U | Base universal, de ABS color blanc, per a detector analògic. Inclús elements de fixació. (material) | 1 | 14.55 | 14.550 |
| mo006 | h | Oficial 1ª instal·lador de xarxes i equips de detecció i seguretat. (mà d'obra) | 0.643 | 29.34 | 18.866 |
| mo105 | h | Ajudant instal·lador de xarxes i equips de detecció i seguretat. (mà d'obra) | 0.643 | 25.25 | 16.236 |
| % | % | Costos directes complementaris | 2 % | 85.542 | 1.711 |
|  |  | Costos directes |  |  | 87.253 |

## Recursos

**mt41pig530** U Detector tèrmic analògic direccionable amb aïllador de curtcircuit
Dades tècniques: Cost energètic 25.377 MJ; Emissió de CO2 1.362 kg
Residus:
- embalatge: re150101 Envasos de paper i cartró. (component de residu); rendiment 0.033 kg; Codi LER 15 01 01; Massa de l'element 1 kg; Volum 0.001333 m3

**mt41pig550** U Base universal, de ABS color blanc, per a detector analògic. Inclús elements de fixació
Dades tècniques: Cost energètic 0.017 MJ; Emissió de CO2 0.027 kg
Residus:
- embalatge: re150101 Envasos de paper i cartró; rendiment 0.032 kg
