# Extintor portàtil per a ambients marins, de pols químic ABC polivalent, amb pressió incorporada

- Propietat de l'arxiu: CYPE Ingenieros S.A.
- Format: FIEBDC-3/2016
- Programa: Generador de preus de la construcció. CYPE Ingenieros, S.A.
- Data: 30/07/2024
- Divisa: EUR
- Costos indirectes: 3 %
- IVA: 21 %

## I Instal·lacions

### IO Contra incendis

#### IOX Extintors

**IOX160** U Extintor portàtil per a ambients marins, de pols químic ABC polivalent, amb pressió incorporada.
Extintor portàtil per a ambients marins, de pols químic ABC polivalent, amb pressió incorporada amb nitrogen, amb 3 kg d'agent extintor, d'eficàcia 13A-89B, amb casc d´acer amb revestiment interior resistent a la corrosió i acabat exterior amb pintura epoxi color vermell, tub sonda, vàlvula de palanca, anella de seguretat, manòmetre i filtre difusor. Inclús suport i accessoris de muntatge.
Inclou: Col·locació i fixació del suport. Col·locació de l'extintor.
Criteri d'amidament de projecte: Nombre d'unitats previstes, segons documentació gràfica de Projecte.
Criteri de mesura d'obra: Es mesurarà el nombre d'unitats realment col·locades segons especificacions de Projecte.

| Codi | Ut | Descripció | Rendiment | Preu | Import |
|---|---|---|---|---|---|
| mt41ixm110d | U | Extintor portàtil per a ambients marins, de pols químic ABC polivalent, amb pressió incorporada amb nitrogen, amb 3 kg d'agent extintor, d'eficàcia 13A-89B, amb casc d´acer amb revestiment interior resistent a la corrosió i acabat exterior amb pintura epoxi color vermell, tub sonda, vàlvula de palanca, anella de seguretat, manòmetre i filtre difusor, amb suport i accessoris de muntatge, amb la certificació MED de Marina Mercant, segons UNE-EN 3. (material) | 1 | 73.25 | 73.250 |
| mo113 | h | Peó ordinari construcció. (mà d'obra) | 0.579 | 23.81 | 13.786 |
| % | % | Costos directes complementaris | 2 % | 87.036 | 1.741 |
|  |  | Costos directes |  |  | 88.777 |

## Recursos

**mt41ixm110d** U Extintor portàtil per a ambients marins
Dades tècniques: Cost energètic 706.196 MJ; Emissió de CO2 92.839 kg
Residus:
- embalatge: re150101 Envasos de paper i cartró. (component de residu); rendiment 0.072 kg; Codi LER 15 01 01; Massa de l'element 1 kg; Volum 0.001333 m3
