# Armari per a extintor de neu carbònica CO2. Instal·lació en superfície

- Propietat de l'arxiu: CYPE Ingenieros S.A.
- Format: FIEBDC-3/2016
- Programa: Generador de preus de la construcció. CYPE Ingenieros, S.A.
- Data: 30/07/2024
- Divisa: EUR
- Costos indirectes: 3 %
- IVA: 21 %

## I Instal·lacions

### IO Contra incendis

#### IOX Extintors

**IOX520** U Armari per a extintor de neu carbònica CO2. Instal·lació en superfície.
Armari de xapa d'acer acabat amb pintura epoxi color vermell RAL 3000, amb porta per envidrar, de 270x840x220 mm, per a extintor de neu carbònica CO2 de 5 kg. Instal·lació en superfície. Inclús accessoris de muntatge.
Inclou: Col·locació i fixació de l'armari. Col·locació, ajust i fixació del vidre.
Criteri d'amidament de projecte: Nombre d'unitats previstes, segons documentació gràfica de Projecte.
Criteri de mesura d'obra: Es mesurarà el nombre d'unitats realment col·locades segons especificacions de Projecte.

| Codi | Ut | Descripció | Rendiment | Preu | Import |
|---|---|---|---|---|---|
| mt41ixw120b | U | Armari de xapa d'acer acabat amb pintura epoxi color vermell RAL 3000, amb porta per envidrar, de 270x840x220 mm, per a extintor de neu carbònica CO2 de 5 kg, amb accessoris de muntatge. (material) | 1 | 82.32 | 82.320 |
| mt41ixw020 | m² | Lluna incolora de 4 mm de gruix. (material) | 0.227 | 15.58 | 3.537 |
| mo113 | h | Peó ordinari construcció. (mà d'obra) | 0.386 | 23.81 | 9.191 |
| % | % | Costos directes complementaris | 2 % | 95.048 | 1.901 |
|  |  | Costos directes |  |  | 96.949 |

Residus:
- col·locació: mt41ixw020 Lluna incolora de 4 mm de gruix; factor de residu 0.011

## Recursos

**mt41ixw020** m² Lluna incolora de 4 mm de gruix
Dades tècniques: Cost energètic 150.287 MJ; Emissió de CO2 11.230 kg; Codi LER 17 02 02; Massa de l'element 10 kg; Volum 0.01 m3
Residus:
- embalatge: re170604 Materials d'aïllament diferents dels especificats en els codis 17 06 01 i 17 06 03. (component de residu); rendiment 0.013 kg; Codi LER 17 06 04; Massa de l'element 1 kg; Volum 0.001667 m3
