# Desviament provisional de les instal·lacions

- Propietat de l'arxiu: CYPE Ingenieros S.A.
- Format: FIEBDC-3/2016
- Programa: Generador de preus de la construcció. CYPE Ingenieros, S.A.
- Data: 30/07/2024
- Divisa: EUR
- Costos indirectes: 3 %
- IVA: 21 %

## I Instal·lacions

### IR Reparacions

#### IRN Neutralitzacions i desviaments

**IRN020** m² Desviament provisional de les instal·lacions.
Repercussió per m² de superfície rehabilitada d'obra, dels treballs de desviament de l'infraestructura comú de telecomunicacions (ICT) formada per: escomesa, canalitzacions i registre d'enllaç, recintes, canalitzacions i registres principals i secundaris, registres de terminació de xarxa, canalització interior d'usuari, registres de pas i registres de pressa, en edifici plurifamiliar, amb un grau de complexitat mig, mantenint el servei d'aquesta instal·lació durant el període de temps que durin els treballs.
Criteri de valoració econòmica: El preu inclou la reposició de la instal·lació en el seu traçat inicial un cop finalitzats els treballs.
Inclou: Desviament de la instal·lació. Reposició de la instal·lació en el seu traçat inicial.
Criteri d'amidament de projecte: Superfície construïda, mesurada segons documentació gràfica de Projecte.
Criteri de mesura d'obra: Es mesurarà la superfície realment executada segons especificacions de Projecte.

| Codi | Ut | Descripció | Rendiment | Preu | Import |
|---|---|---|---|---|---|
| mo001 | h | Oficial 1ª instal·lador de telecomunicacions. (mà d'obra) | 0.016 | 29.34 | 0.469 |
| mo056 | h | Ajudant instal·lador de telecomunicacions. (mà d'obra) | 0.042 | 25.25 | 1.061 |
| % | % | Costos directes complementaris | 2 % | 1.530 | 0.031 |
|  |  | Costos directes |  |  | 1.561 |
