# Canaló ocult en zona intermèdia del faldó

- Propietat de l'arxiu: CYPE Ingenieros S.A.
- Format: FIEBDC-3/2016
- Programa: Generador de preus de la construcció. CYPE Ingenieros, S.A.
- Data: 27/01/2025
- Divisa: EUR
- Costos indirectes: 3 %
- IVA: 21 %

## I Instal·lacions

### IS Evacuació d'aigües

#### ISC Canalons

**ISC020** m Canaló ocult en zona intermèdia del faldó.
Formació de canaló ocult situat en la zona intermèdia del faldó per a recollida d'aigües de coberta, mitjançant peces preformades de planxa de zinc de 1,60 mm d'espessor i 1250 mm de desenvolupament i valona de plom, amb unions soldades, fixat amb claus sobre encaixonat de maó ceràmic foradat doble, de 14 cm d'espessor, rebut amb morter de ciment, industrial, M-5 i revestit en la seva superfície amb una capa d'emulsió asfàltica. Inclús peces especials.
Inclou: Neteja i preparació de la superfície. Formació de l'encaixonat de fàbrica de maó. Aplicació d'una capa d'emulsió asfàltica. Muntatge. Execució de les unions per soldadura. Connexionat i comprovació del seu correcte funcionament.
Criteri d'amidament de projecte: Longitud mesurada segons documentació gràfica de Projecte.
Criteri de mesura d'obra: Es mesurarà la longitud realment executada segons especificacions de Projecte.

| Codi | Ut | Descripció | Rendiment | Preu | Import |
|---|---|---|---|---|---|
| mt04lcc010c | U | Maó ceràmic buit (totxana), per revestir, 29x14x9 cm, per a ús en fàbrica protegida (peça P), densitat 805 kg/m³, segons UNE-EN 771-1. (material) | 29 | 0.35 | 10.150 |
| mt08aaa010a | m³ | Aigua. (material) | 0.016 | 1.5 | 0.024 |
| mt09mif010ca | t | Morter industrial per a obra de paleta, de ciment, color gris, categoria M-5 (resistència a compressió 5 N/mm²), subministrat en sacs, segons UNE-EN 998-2. (material) | 0.09 | 53.48 | 4.813 |
| mt13vaz020a | m | Peces preformades de planxa de zinc de 1,6 mm d'espessor i 1250 mm de desenvolupament, per a formació de canaló ocult en coberta inclinada. Inclús peces especials. (material) | 1.1 | 19.92 | 21.912 |
| mt13vap021a | U | Claus d'acer galvanitzat de 3 mm de diàmetre i 50 mm de longitud, amb junt estanc de plom, per a fixació de peces preformades en canaló ocult. (material) | 4 | 0.09 | 0.360 |
| mt13vap010c | m² | Planxa de plom laminat de 2 mm d'espessor. (material) | 0.7 | 35.12 | 24.584 |
| mt14pap100b | kg | Emulsió asfàltica de base aquosa, tipus EA segons UNE 104231. (material) | 0.2 | 2.82 | 0.564 |
| mq08sol020 | h | Equip i elements auxiliars per soldadura elèctrica. (maquinària) | 0.116 | 3.42 | 0.397 |
| mo020 | h | Oficial 1ª construcció. (mà d'obra) | 0.392 | 29.67 | 11.631 |
| mo077 | h | Ajudant construcció. (mà d'obra) | 0.392 | 26.39 | 10.345 |
| mo113 | h | Peó ordinari construcció. (mà d'obra) | 0.509 | 24.86 | 12.654 |
| mo032 | h | Oficial 1ª aplicador de productes impermeabilitzants. (mà d'obra) | 0.131 | 29.67 | 3.887 |
| mo070 | h | Ajudant aplicador de productes impermeabilitzants. (mà d'obra) | 0.131 | 26.39 | 3.457 |
| % | % | Costos directes complementaris | 2 % | 104.778 | 2.096 |
|  |  | Costos directes |  |  | 106.874 |

Residus:
- col·locació: mt04lcc010c; factor de residu 0.0310799
- col·locació: mt09mif010ca; factor de residu 0.0189
- col·locació: mt13vaz020a; factor de residu 0.06
- col·locació: mt13vap010c Planxa de plom laminat de 2 mm d'espessor; factor de residu 0.0471433
- col·locació: mt14pap100b Emulsió asfàltica de base aquosa, tipus EA segons UNE 104231; factor de residu 0.007

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt13vaz020a** m Peces preformades de planxa de zinc de 1,6 mm d'espessor i 1250 mm de desenvolupament
Dades tècniques: Cost energètic 662.896 MJ; Emissió de CO2 44.474 kg; Codi LER 17 04 07; Massa de l'element 14.4 kg; Volum 0.0096 m3
Residus:
- embalatge: re170201 Fusta; rendiment 0.022 kg
- embalatge: re170203 Plàstic; rendiment 0.004 kg

**mt13vap010c** m² Planxa de plom laminat de 2 mm d'espessor
Dades tècniques: Cost energètic 1947.568 MJ; Emissió de CO2 27.037 kg; Codi LER 17 04 03; Massa de l'element 18.08 kg; Volum 0.012053 m3
Residus:
- embalatge: re170203 Plàstic; rendiment 0.02 kg

**mt14pap100b** kg Emulsió asfàltica de base aquosa, tipus EA segons UNE 104231
Dades tècniques: Cost energètic 31.940 MJ; Emissió de CO2 0.230 kg; Codi LER 17 03 02; Massa de l'element 1 kg; Volum 0.001 m3
