# Bonera per a canaló, sistema Akasison "JIMTEN"

- Propietat de l'arxiu: CYPE Ingenieros S.A.
- Format: FIEBDC-3/2016
- Programa: Generador de preus de la construcció. CYPE Ingenieros, S.A.
- Data: 30/07/2024
- Divisa: EUR
- Costos indirectes: 3 %
- IVA: 21 %

## I Instal·lacions

### IS Evacuació d'aigües

#### ISC Canalons

**ISC025** U Bonera per a canaló, sistema Akasison "JIMTEN".
Bonera per a canaló, composta de bonera sifònica d'acer galvanitzat, sistema Akasison, model R63 "JIMTEN", de sortida vertical, amb rosca de 2" de diàmetre i reixeta convexa d'alumini, amb el maneguet connector amb rosca, la canonada vertical i el colze, tots ells del mateix diàmetre que el clavegueró.
Inclou: Replanteig. Col·locació.
Criteri d'amidament de projecte: Nombre d'unitats previstes, segons documentació gràfica de Projecte.
Criteri de mesura d'obra: Es mesurarà el nombre d'unitats realment executades segons especificacions de Projecte.

| Codi | Ut | Descripció | Rendiment | Preu | Import |
|---|---|---|---|---|---|
| mt11aka013a | U | Bonera sifònica d'acer galvanitzat, sistema Akasison, model R63 "JIMTEN", de sortida vertical, amb rosca de 2" de diàmetre i reixeta convexa d'alumini, segons UNE-EN 1253. (material) | 1 | 423.25 | 423.250 |
| mt11aka032a | U | Maneguet connector de polietilè d'alta densitat (PEAD/HDPE), amb rosca de 2", per a bonera sifònica, sistema Akasison "JIMTEN". (material) | 1 | 21.73 | 21.730 |
| mt11aka040fa | m | Canonada templada mitjançant tractament tèrmic addicional, de polietilè d'alta densitat (PEAD/HDPE), de 75 mm de diàmetre exterior i 3 mm de gruix, sistema Akasison "JIMTEN", en trams de 5 m de longitud. (material) | 0.8 | 7 | 5.600 |
| mt11aka050e | U | Colze 90° de polietilè d'alta densitat (PEAD/HDPE), de 75 mm de diàmetre exterior i 3 mm de gruix, sistema Akasison "JIMTEN". (material) | 1 | 4 | 4.000 |
| mo008 | h | Oficial 1ª lampista. (mà d'obra) | 0.653 | 29.34 | 19.159 |
| mo107 | h | Ajudant lampista. (mà d'obra) | 0.653 | 25.25 | 16.488 |
| % | % | Costos directes complementaris | 2 % | 490.227 | 9.805 |
|  |  | Costos directes |  |  | 500.032 |

Residus:
- col·locació: mt11aka032a; factor de residu 0.0254
- col·locació: mt11aka040fa; factor de residu 0.02744
- col·locació: mt11aka050e; factor de residu 0.0275

## Recursos

**mt11aka032a** U Maneguet connector de polietilè d'alta densitat (PEAD/HDPE)
Dades tècniques: Cost energètic 0.988 MJ; Emissió de CO2 0.079 kg; Codi LER 17 02 03; Massa de l'element 0.01 kg; Volum 0.000017 m3
Residus:
- embalatge: re150101 Envasos de paper i cartró. (component de residu); rendiment 0.036 kg; Codi LER 15 01 01; Massa de l'element 1 kg; Volum 0.001333 m3

**mt11aka040fa** m Canonada templada mitjançant tractament tèrmic addicional
Dades tècniques: Cost energètic 67.816 MJ; Emissió de CO2 3.367 kg; Codi LER 17 02 03; Massa de l'element 0.7 kg; Volum 0.001167 m3

**mt11aka050e** U Colze 90° de polietilè d'alta densitat (PEAD/HDPE)
Dades tècniques: Cost energètic 28.114 MJ; Emissió de CO2 1.425 kg; Codi LER 17 02 03; Massa de l'element 0.29 kg; Volum 0.000483 m3
Residus:
- embalatge: re150101 Envasos de paper i cartró; rendiment 0.035 kg
