# Col·lector suspès en instal·lació provisional

- Propietat de l'arxiu: CYPE Ingenieros S.A.
- Format: FIEBDC-3/2016
- Programa: Generador de preus de la construcció. CYPE Ingenieros, S.A.
- Data: 17/06/2024
- Divisa: EUR
- Costos indirectes: 3 %
- IVA: 21 %

## I Instal·lacions

### IS Evacuació d'aigües

#### ISS Col·lectors suspesos

**ISS011** m Col·lector suspès en instal·lació provisional.
Muntatge i desmuntatge de col·lector suspès de xarxa horitzontal de caràcter provisional, connectada a la xarxa de sanejament de l'edifici i a la xarxa pública durant el desenvolupament de les obres de rehabilitació, format per tub de PVC, sense normalitzar, de 160 mm de diàmetre i 2 mm de gruix, unió enganxada amb adhesiu, amb un pendent mínim del 1,00%, per a l'evacuació d'aigües residuals i/o pluvials a l'interior de l'estructura dels edificis (amortitzable en 5 usos). Inclús líquid netejador, adhesiu per a tubs i accessoris de PVC, material auxiliar para muntatge i subjecció a l'obra, accessoris i peces especials.
Criteri de valoració econòmica: El preu inclou la retirada de tots els elements que componen la instal·lació.
Inclou: Replanteig del recorregut del col·lector i de la situació dels elements de subjecció. Presentació en sec dels tubs. Fixació del material auxiliar per a muntatge i subjecció a l'obra. Muntatge, connexionat i comprovació del seu correcte funcionament. Desconnexions de la xarxa de l'edifici i de la xarxa pública de sanejament. Desmuntatge de la instal·lació provisional.
Criteri d'amidament de projecte: Longitud mesurada en projecció horitzontal, segons documentació gràfica de Projecte.
Criteri de mesura d'obra: Es mesurarà en projecció horitzontal, la longitud realment executada segons especificacions de Projecte.

| Codi | Ut | Descripció | Rendiment | Preu | Import |
|---|---|---|---|---|---|
| mt36tiq016a | U | Material auxiliar per a muntatge i subjecció a l'obra de les canonades de PVC, de 160 mm de diàmetre i 3 m de longitud nominal. (material) | 0.2 | 0.74 | 0.148 |
| mt36tiq015aj | m | Tub de PVC llis, sense normalitzar, diàmetre nominal 160 mm, longitud nominal 3 m, unió per copa amb junt enganxat, amb el preu incrementat el 45% en concepte d'accessoris i peces especials. (material) | 0.21 | 21.35 | 4.484 |
| mt36tiq012a | l | Líquid netejador per enganxat mitjançant adhesiu de tubs i accessoris de PVC. (material) | 0.075 | 36.66 | 2.750 |
| mt36tiq013a | kg | Adhesiu per tubs i accessoris de PVC. (material) | 0.06 | 46.72 | 2.803 |
| mo008 | h | Oficial 1ª lampista. (mà d'obra) | 0.389 | 29.34 | 11.413 |
| mo107 | h | Ajudant lampista. (mà d'obra) | 0.195 | 25.25 | 4.924 |
| % | % | Costos directes complementaris | 2 % | 26.522 | 0.530 |
|  |  | Costos directes |  |  | 27.052 |

Residus:
- col·locació: mt36tiq015aj; factor de residu 0.0637615
- col·locació: mt36tiq012a Líquid netejador per enganxat mitjançant adhesiu de tubs i accessoris de PVC; factor de residu 0.0275

## Recursos

**mt36tiq015aj** m Tub de PVC llis
Dades tècniques: Cost energètic 134.088 MJ; Emissió de CO2 2.549 kg; Codi LER 17 02 03; Massa de l'element 1.79 kg; Volum 0.002983 m3
Residus:
- embalatge: re150101 Envasos de paper i cartró. (component de residu); rendiment 0.019 kg; Codi LER 15 01 01; Massa de l'element 1 kg; Volum 0.001333 m3
- embalatge: re170201 Fusta. (component de residu); rendiment 0.052 kg; Codi LER 17 02 01; Massa de l'element 1 kg; Volum 0.000909 m3
- embalatge: re170203 Plàstic. (component de residu); rendiment 0.003 kg; Codi LER 17 02 03; Massa de l'element 1 kg; Volum 0.001667 m3

**mt36tiq012a** l Líquid netejador per enganxat mitjançant adhesiu de tubs i accessoris de PVC
Dades tècniques: Cost energètic 3.819 MJ; Emissió de CO2 0.202 kg; Codi LER 20 01 30; Massa de l'element 1 kg; Volum 0.001 m3
Residus:
- embalatge: re170203 Plàstic; rendiment 0.032 kg
