# Muntacotxes

- Propietat de l'arxiu: CYPE Ingenieros S.A.
- Format: FIEBDC-3/2016
- Programa: Generador de preus de la construcció. CYPE Ingenieros, S.A.
- Data: 30/07/2024
- Divisa: EUR
- Costos indirectes: 3 %
- IVA: 21 %

## I Instal·lacions

### IT Transport

#### ITM Muntacotxes

**ITM010** U Muntacotxes.
Subministrament i instal·lació completa de muntacotxes elèctric d'adherència per a 3000 kg i 0,6 m/s, sistema d'accionament d'1 velocitat de 2 parades (3 m), maniobra universal simple, portes d'accés corredisses automàtiques de 220 cm d'ample i 200 cm d'altura en acer pintat, cabina sense porta i nivell mig d'acabat. Inclús ganxos de fixació, làmpades d'enllumenat del buit, guies, cables de tracció i passacables, amortidors de vall, contrapesos, grup tractor, quadre i cable de maniobra, bastidor, xassís i portes de cabina amb acabats, limitador de velocitat i paracaigudes, botoneres de pis i de cabina, selector de parades, instal·lació elèctrica, línia telefònica i sistemes de seguretat. Totalment muntat, connexionat i provat.
Inclou: Replanteig de guies i nivells. Col·locació dels punts de fixació. Instal·lació dels llums d'enllumenat del buit. Muntatge de guies, cables de tracció i passacables. Col·locació dels amortidors de fossa. Col·locació de contrapesos. Presentació de les portes d'accés. Muntatge del grup tractor. Muntatge del quadre i connexió del cable de maniobra. Muntatge del bastidor, el xassís i les portes de cabina amb els seus acabats. Instal·lació del limitador de velocitat i el paracaigudes. Instal·lació de les botoneres de pis i de cabina. Instal·lació del selector de parades. Connexionat amb la xarxa elèctrica. Instal·lació de la línia telefònica i dels sistemes de seguretat.
Criteri d'amidament de projecte: Nombre d'unitats previstes, segons documentació gràfica de Projecte.
Criteri de mesura d'obra: Es mesurarà el nombre d'unitats realment executades segons especificacions de Projecte.

| Codi | Ut | Descripció | Rendiment | Preu | Import |
|---|---|---|---|---|---|
| mt39mec010b | U | Cabina amb acabats de qualitat mitja per muntacotxes elèctric industrial de 3000 kg de càrrega nominal i 0,6 m/s de velocitat. (material) | 1 | 9117.6 | 9117.600 |
| mt39mea010a | U | Amortidors de vall i contrapesos per muntacotxes elèctric industrial de 3000 kg de càrrega nominal i 0,6 m/s de velocitat. (material) | 1 | 5724.42 | 5724.420 |
| mt39mab010b | U | Botonera de pis amb acabats de qualitat mitja, per muntacotxes. (material) | 2 | 23.61 | 47.220 |
| mt39mab020d | U | Botonera de cabina per a muntacotxes amb acabats de qualitat mitja i 2 parades (3 m). (material) | 1 | 55.19 | 55.190 |
| mt39meg010a | U | Grup tractor per muntacotxes elèctric industrial de 3000 kg de càrrega nominal i 0,6 m/s de velocitat. (material) | 1 | 20525.2 | 20525.200 |
| mt39mel010a | U | Limitador de velocitat i paracaigudes per muntacotxes elèctric industrial de 3000 kg de càrrega nominal i 0,6 m/s de velocitat. (material) | 1 | 5026.69 | 5026.690 |
| mt39mem010a | U | Quadre i cable de maniobra per muntacotxes elèctric industrial de 3000 kg de càrrega nominal, 2 parades (3 m) i 0,6 m/s de velocitat. (material) | 1 | 4784.98 | 4784.980 |
| mt39map010a | U | Porta d'accés corredera automàtica d'acer pintat de 220 cm d'ample i 200 cm d'alt. (material) | 2 | 1897.85 | 3795.700 |
| mt39mer010a | U | Recorregut de guies i cables de tracció per muntacotxes elèctric industrial de 3000 kg de càrrega nominal, 2 parades (3 m) i 0,6 m/s de velocitat. (material) | 1 | 5610.51 | 5610.510 |
| mt39mes010a | U | Selector de parades per muntacotxes elèctric industrial de 0,6 m/s de velocitat. (material) | 2 | 66.09 | 132.180 |
| mt39www020 | U | Material auxiliar per a instal·lacions de transport. (material) | 2 | 10.08 | 20.160 |
| mt39www010 | U | Làmpada de 40 W, inclús mecanismes de fixació i portalàmpades. (material) | 2 | 4.14 | 8.280 |
| mt39www011 | U | Ganxo adossat al sostre, capaç de suportar suspès el mecanisme tractor. (material) | 1 | 41.44 | 41.440 |
| mo016 | h | Oficial 1ª instal·lador d'aparells elevadors. (mà d'obra) | 161.502 | 29.34 | 4738.469 |
| mo085 | h | Ajudant instal·lador d'aparells elevadors. (mà d'obra) | 161.502 | 25.25 | 4077.926 |
| % | % | Costos directes complementaris | 2 % | 63705.965 | 1274.119 |
|  |  | Costos directes |  |  | 64980.084 |

## Recursos

**mt39mec010b** U Cabina amb acabats de qualitat mitja per muntacotxes elèctric industrial de 3000 kg de càrrega nominal i 0,6 m/s de
Dades tècniques: Cost energètic 49903.288 MJ; Emissió de CO2 4136.285 kg
Residus:
- embalatge: re150101 Envasos de paper i cartró. (component de residu); rendiment 0.7 kg; Codi LER 15 01 01; Massa de l'element 1 kg; Volum 0.001333 m3

**mt39mea010a** U Amortidors de vall i contrapesos per muntacotxes elèctric industrial de 3000 kg de càrrega nominal i 0,6 m/s de
Dades tècniques: Cost energètic 32439.019 MJ; Emissió de CO2 1683.031 kg
Residus:
- embalatge: re150101 Envasos de paper i cartró; rendiment 0.036 kg

**mt39mab010b** U Botonera de pis amb acabats de qualitat mitja, per muntacotxes
Dades tècniques: Cost energètic 5.422 MJ; Emissió de CO2 0.472 kg
Residus:
- embalatge: re150101 Envasos de paper i cartró; rendiment 0.03 kg

**mt39mab020d** U Botonera de cabina per a muntacotxes amb acabats de qualitat mitja i 2 parades (3 m)
Dades tècniques: Cost energètic 5.424 MJ; Emissió de CO2 0.475 kg
Residus:
- embalatge: re150101 Envasos de paper i cartró; rendiment 0.033 kg

**mt39meg010a** U Grup tractor per muntacotxes elèctric industrial de 3000 kg de càrrega nominal i 0,6 m/s de velocitat
Dades tècniques: Cost energètic 16324.128 MJ; Emissió de CO2 1126.720 kg
Residus:
- embalatge: re150101 Envasos de paper i cartró; rendiment 0.7 kg

**mt39mel010a** U Limitador de velocitat i paracaigudes per muntacotxes elèctric industrial de 3000 kg de càrrega nominal i 0,6 m/s de
Dades tècniques: Cost energètic 7538.816 MJ; Emissió de CO2 768.586 kg
Residus:
- embalatge: re150101 Envasos de paper i cartró; rendiment 0.18 kg
- embalatge: re170203 Plàstic. (component de residu); rendiment 0.09 kg; Codi LER 17 02 03; Massa de l'element 1 kg; Volum 0.001667 m3

**mt39mem010a** U Quadre i cable de maniobra per muntacotxes elèctric industrial de 3000 kg de càrrega nominal
Dades tècniques: Cost energètic 150.274 MJ; Emissió de CO2 8.022 kg
Residus:
- embalatge: re150101 Envasos de paper i cartró; rendiment 2.143 kg

**mt39map010a** U Porta d'accés corredera automàtica d'acer pintat de 220 cm d'ample i 200 cm d'alt
Dades tècniques: Cost energètic 1987.481 MJ; Emissió de CO2 103.055 kg
Residus:
- embalatge: re170203 Plàstic; rendiment 0.201 kg
- embalatge: re170604 Materials d'aïllament diferents dels especificats en els codis 17 06 01 i 17 06 03. (component de residu); rendiment 0.038 kg; Codi LER 17 06 04; Massa de l'element 1 kg; Volum 0.001667 m3

**mt39mer010a** U Recorregut de guies i cables de tracció per muntacotxes elèctric industrial de 3000 kg de càrrega nominal
Dades tècniques: Cost energètic 5579.458 MJ; Emissió de CO2 814.941 kg
Residus:
- embalatge: re150101 Envasos de paper i cartró; rendiment 0.624 kg

**mt39mes010a** U Selector de parades per muntacotxes elèctric industrial de 0,6 m/s de velocitat
Dades tècniques: Cost energètic 7.416 MJ; Emissió de CO2 0.457 kg
Residus:
- embalatge: re150101 Envasos de paper i cartró; rendiment 0.035 kg
