# Extractor de fums per a cuina

- Propietat de l'arxiu: CYPE Ingenieros S.A.
- Format: FIEBDC-3/2016
- Programa: Generador de preus de la construcció. CYPE Ingenieros, S.A.
- Data: 30/07/2024
- Divisa: EUR
- Costos indirectes: 3 %
- IVA: 21 %

## I Instal·lacions

### IV Ventilació

#### IVK Ventilació addicional especifica en cuina per a habitatges

**IVK010** U Extractor de fums per a cuina.
Extractor de cuina, de dimensions 218x127x304 mm, velocitat 2250 r.p.m., cabal de descàrrega lliure 250 m³/h, amb tram de connexió de tub flexible d'alumini a conducte d'extracció per sortida de fums; instal·lació en l'interior de la campana. Inclús elements de fixació.
Inclou: Replanteig mitjançant plantilla. Col·locació i fixació. Connexionat i comprovació del seu correcte funcionament.
Criteri d'amidament de projecte: Nombre d'unitats previstes, segons documentació gràfica de Projecte.
Criteri de mesura d'obra: Es mesurarà el nombre d'unitats realment executades segons especificacions de Projecte.

| Codi | Ut | Descripció | Rendiment | Preu | Import |
|---|---|---|---|---|---|
| mt32exs010a | U | Extractor de cuina, de dimensions 218x127x304 mm, velocitat 2250 r.p.m., cabal de descàrrega lliure 250 m³/h, amb elements de fixació. (material) | 1 | 75.89 | 75.890 |
| mt42cme020d | m | Tub flexible d'alumini natural, de 110 mm de diàmetre, inclús colzes, derivacions, maneguets i peces especials. (material) | 3 | 2.56 | 7.680 |
| mo003 | h | Oficial 1ª electricista. (mà d'obra) | 0.259 | 29.34 | 7.599 |
| mo102 | h | Ajudant electricista. (mà d'obra) | 0.259 | 25.25 | 6.540 |
| % | % | Costos directes complementaris | 2 % | 97.709 | 1.954 |
|  |  | Costos directes |  |  | 99.663 |

Residus:
- col·locació: mt42cme020d Tub flexible d'alumini natural, de 110 mm de diàmetre, inclús colzes, derivacions, maneguets i peces especials; factor de residu 0.048

## Recursos

**mt32exs010a** U Extractor de cuina
Dades tècniques: Cost energètic 133.936 MJ; Emissió de CO2 6.933 kg
Residus:
- embalatge: re150101 Envasos de paper i cartró. (component de residu); rendiment 1 kg; Codi LER 15 01 01; Massa de l'element 1 kg; Volum 0.001333 m3
- embalatge: re170604 Materials d'aïllament diferents dels especificats en els codis 17 06 01 i 17 06 03. (component de residu); rendiment 0.05 kg; Codi LER 17 06 04; Massa de l'element 1 kg; Volum 0.001667 m3

**mt42cme020d** m Tub flexible d'alumini natural, de 110 mm de diàmetre, inclús colzes, derivacions, maneguets i peces especials
Dades tècniques: Cost energètic 52.765 MJ; Emissió de CO2 3.872 kg; Codi LER 17 04 02; Massa de l'element 0.467 kg; Volum 0.000311 m3
Residus:
- embalatge: re170203 Plàstic. (component de residu); rendiment 0.005 kg; Codi LER 17 02 03; Massa de l'element 1 kg; Volum 0.001667 m3
