# Reixeta motoritzada

- Propietat de l'arxiu: CYPE Ingenieros S.A.
- Format: FIEBDC-3/2016
- Programa: Generador de preus de la construcció. CYPE Ingenieros, S.A.
- Data: 17/06/2024
- Divisa: EUR
- Costos indirectes: 3 %
- IVA: 21 %

## I Instal·lacions

### IV Ventilació

#### IVM Ventilació mecànica

**IVM095** U Reixeta motoritzada.
Reixeta motoritzada d'alumini extrudit, fixació amb clips, formada per una fila de lamel·les horitzontals controlades automàticament pel conjunt biela-motor en funció del cicle estiu/hivern seleccionat en el termòstat, de 150x150 mm, anoditzat color plata, motorització amb alimentació a 12 Vcc per cable. Instal·lació en paret. Inclús marc de muntatge i elements de fixació.
Inclou: Replanteig. Col·locació i fixació. Connexionat.
Criteri d'amidament de projecte: Nombre d'unitats previstes, segons documentació gràfica de Projecte.
Criteri de mesura d'obra: Es mesurarà el nombre d'unitats realment executades segons especificacions de Projecte.

| Codi | Ut | Descripció | Rendiment | Preu | Import |
|---|---|---|---|---|---|
| mt42cva030ab | U | Reixeta motoritzada d'alumini extrudit, fixació amb clips, formada per una fila de lamel·les horitzontals controlades automàticament pel conjunt biela-motor en funció del cicle estiu/hivern seleccionat en el termòstat, de 150x150 mm, anoditzat color plata, motorització amb alimentació a 12 Vcc per cable, amb elements de fixació. (material) | 1 | 71.8 | 71.800 |
| mt42cva031b | U | Marc de muntatge per a reixeta, de xapa galvanitzada, de 150x150 mm. (material) | 1 | 1.2 | 1.200 |
| mo005 | h | Oficial 1ª instal·lador de climatització. (mà d'obra) | 0.366 | 29.34 | 10.738 |
| mo104 | h | Ajudant instal·lador de climatització. (mà d'obra) | 0.293 | 25.25 | 7.398 |
| % | % | Costos directes complementaris | 2 % | 91.136 | 1.823 |
|  |  | Costos directes |  |  | 92.959 |

## Recursos

**mt42cva030ab** U Reixeta motoritzada d'alumini extrudit
Dades tècniques: Cost energètic 26.896 MJ; Emissió de CO2 1.864 kg
Residus:
- embalatge: re150101 Envasos de paper i cartró. (component de residu); rendiment 0.072 kg; Codi LER 15 01 01; Massa de l'element 1 kg; Volum 0.001333 m3
