# Compressor d'aire de cargol

- Propietat de l'arxiu: CYPE Ingenieros S.A.
- Format: FIEBDC-3/2016
- Programa: Generador de preus de la construcció. CYPE Ingenieros, S.A.
- Data: 30/07/2024
- Divisa: EUR
- Costos indirectes: 3 %
- IVA: 21 %

## I Instal·lacions

### IX Aire comprimit i gasos medicinals

#### IXO Compressors d'aire

**IXO040** U Compressor d'aire de cargol.
Compressor d'aire de caragol, amb transmissió per corretja, insonoritzat, pressió màxima de treball 8 bar, amb motor elèctric de 5,5 kW de potència, per a alimentació trifàsica a 400 V, per a un cabal de 846 l/min, pressió acústica de 64 dBA a 4 m de distància, de 720x850x980 mm, amb sistema de refredament, vàlvules, panell de control amb pantalla LCD i quadre elèctric amb arrancador estavella-triangle.
Criteri de valoració econòmica: El preu no inclou el dipòsit.
Inclou: Col·locació. Connexionat i comprovació del seu correcte funcionament.
Criteri d'amidament de projecte: Nombre d'unitats previstes, segons documentació gràfica de Projecte.
Criteri de mesura d'obra: Es mesurarà el nombre d'unitats realment executades segons especificacions de Projecte.

| Codi | Ut | Descripció | Rendiment | Preu | Import |
|---|---|---|---|---|---|
| mt43cac330aa | U | Compressor d'aire de caragol, amb transmissió per corretja, insonoritzat, pressió màxima de treball 8 bar, amb motor elèctric de 5,5 kW de potència, per a alimentació trifàsica a 400 V, per a un cabal de 846 l/min, pressió acústica de 64 dBA a 4 m de distància, de 720x850x980 mm, amb sistema de refredament, vàlvules, panell de control amb pantalla LCD i quadre elèctric amb arrancador estavella-triangle. (material) | 1 | 8706.75 | 8706.750 |
| mo008 | h | Oficial 1ª lampista. (mà d'obra) | 1.249 | 29.34 | 36.646 |
| mo107 | h | Ajudant lampista. (mà d'obra) | 1.249 | 25.25 | 31.537 |
| % | % | Costos directes complementaris | 2 % | 8774.933 | 175.499 |
|  |  | Costos directes |  |  | 8950.432 |
