# Porta d'entrada a habitatge, d'alumini

- Propietat de l'arxiu: CYPE Ingenieros S.A.
- Format: FIEBDC-3/2016
- Programa: Generador de preus de la construcció. CYPE Ingenieros, S.A.
- Data: 06/06/2025
- Divisa: EUR
- Costos indirectes: 3 %
- IVA: 21 %

## L Fusteria, manyeria, vidres i proteccions solars

### LE Portes d'entrada a habitatge

#### LEL D'alumini

**LEL010** U Porta d'entrada a habitatge, d'alumini.
Porta d'entrada d'alumini termolacat en pols a 210°C, bloc de seguretat, de 90x210 cm. Composta de: fulla de 50 mm de gruix total, construïda amb dues xapes d'alumini de 1,2 mm de gruix, amb ànima de fusta blindada amb xapa de ferro acerat d'1 mm i massís especial en tot el perímetre de la fulla i ferraments, estampació amb embotiment profund en doble relleu a una cara, acabat en color blanc RAL 9010; marcs especials d'extrusió d'alumini reforçat de 1,6 mm de gruix, d'igual terminació que les fulles, amb rivet perimètric. Inclús bastiment de base d'acer galvanitzat amb garres d'ancoratge a obra, tancament especial amb un punt de tancament amb bolet de seguretat, tres frontisses de seguretat antipalanca, rivet tallavents, espiell gran angular, maneta interior, pom, tirador i balda exteriors, escuma de poliuretà per a reomplert de la folgança entre marc i mur, segellat perimetral de junts per mitjans d'un cordó de silicona neutra i ajustament final en obra. Elaborada en taller, amb classificació a la permeabilitat a l'aire segons UNE-EN 12207, a l'estanquitat a l'aigua segons UNE-EN 12208 i a la resistència a la càrrega del vent segons UNE-EN 12210. Totalment muntada i provada.
Inclou: Col·locació del bastiment de base. Col·locació de la porta. Ajust final de la fulla. Segellat de junts perimetrals. Realització de proves de servei.
Criteri d'amidament de projecte: Nombre d'unitats previstes, segons documentació gràfica de Projecte.
Criteri de mesura d'obra: Es mesurarà el nombre d'unitats realment executades segons especificacions de Projecte.

| Codi | Ut | Descripció | Rendiment | Preu | Import |
|---|---|---|---|---|---|
| mt25paa010ac | U | Porta d'entrada d'alumini termolacat, block de seguretat, 90x210 cm, acabat en color blanc RAL 9010 amb estampació a una cara, pany amb un punt de tancament, i accessoris. (material) | 1 | 375.63 | 375.630 |
| mt26pec015c | U | Bastiment de base d'acer galvanitzat, per a porta d'entrada d'alumini d'una fulla, amb garres d'ancoratge a obra. (material) | 1 | 50 | 50.000 |
| mt13blw110a | U | Aerosol de 750 cm³ d'escuma de poliuretà, de 22,5 kg/m³ de densitat, 140% d'expansió, 18 N/cm² de resistència a tracció i 20 N/cm² de resistència a flexió, conductivitat tèrmica 0,04 W/(mK), estable de -40°C a 100°C; per a aplicar amb pistola; segons UNE-EN 13165. (material) | 0.1 | 7.2 | 0.720 |
| mt15sja100 | U | Cartutx de massilla de silicona neutra. (material) | 0.2 | 3.13 | 0.626 |
| mo020 | h | Oficial 1ª construcció. (mà d'obra) | 0.69 | 29.67 | 20.472 |
| mo113 | h | Peó ordinari construcció. (mà d'obra) | 0.69 | 24.86 | 17.153 |
| mo018 | h | Oficial 1ª serraller. (mà d'obra) | 0.621 | 30.13 | 18.711 |
| mo059 | h | Ajudant serraller. (mà d'obra) | 0.309 | 26.48 | 8.182 |
| % | % | Costos directes complementaris | 2 % | 491.494 | 9.830 |
|  |  | Costos directes |  |  | 501.324 |

Residus:
- col·locació: mt13blw110a; factor de residu 0.024
- col·locació: mt15sja100 Cartutx de massilla de silicona neutra; factor de residu 0.06

## Recursos

**mt25paa010ac** U Porta d'entrada d'alumini termolacat
Dades tècniques: Cost energètic 1964.307 MJ; Emissió de CO2 138.432 kg
Residus:
- embalatge: re150101 Envasos de paper i cartró. (component de residu); rendiment 0.147 kg; Codi LER 15 01 01; Massa de l'element 1 kg; Volum 0.001333 m3
- embalatge: re170201 Fusta. (component de residu); rendiment 0.082 kg; Codi LER 17 02 01; Massa de l'element 1 kg; Volum 0.000909 m3
- embalatge: re170203 Plàstic. (component de residu); rendiment 0.105 kg; Codi LER 17 02 03; Massa de l'element 1 kg; Volum 0.001667 m3
- embalatge: re170604 Materials d'aïllament diferents dels especificats en els codis 17 06 01 i 17 06 03. (component de residu); rendiment 0.021 kg; Codi LER 17 06 04; Massa de l'element 1 kg; Volum 0.001667 m3

**mt13blw110a** U Aerosol de 750 cm³ d'escuma de poliuretà
Dades tècniques: Cost energètic 4.812 MJ; Emissió de CO2 0.217 kg; Codi LER 17 06 04; Massa de l'element 0.01875 kg; Volum 0.000031 m3
Residus:
- embalatge: re150104 Envasos metàl·lics. (component de residu); rendiment 0.15 kg; Codi LER 15 01 04; Massa de l'element 1 kg; Volum 0.001667 m3

**mt15sja100** U Cartutx de massilla de silicona neutra
Dades tècniques: Cost energètic 87.088 MJ; Emissió de CO2 3.667 kg; Codi LER 17 09 04; Massa de l'element 0.45 kg; Volum 0.0003 m3
Residus:
- embalatge: re170203 Plàstic; rendiment 0.1 kg
