# Placa d'ancoratge al parament, per a fixació de tendal de vela tensada

- Propietat de l'arxiu: CYPE Ingenieros S.A.
- Format: FIEBDC-3/2016
- Programa: Generador de preus de la construcció. CYPE Ingenieros, S.A.
- Data: 17/06/2024
- Divisa: EUR
- Costos indirectes: 3 %
- IVA: 21 %

## L Fusteria, manyeria, vidres i proteccions solars

### LS Proteccions solars

#### LSS Veles tensades

**LSS030** U Placa d'ancoratge al parament, per a fixació de tendal de vela tensada.
Placa d'ancoratge al parament, d'acer galvanitzat, de 150x150 mm i 5 mm de gruix, per a fixació de tendal de vela tensada mitjançant ancoratge mecànic d'expansió. Inclús platines per a fixació mitjançant cargolat en element de formigó amb tacs d'expansió i cargols d'acer.
Inclou: Replanteig. Ancoratge al parament dels elements de fixació. Resolució de les unions al parament.
Criteri d'amidament de projecte: Nombre d'unitats previstes, segons documentació gràfica de Projecte.
Criteri de mesura d'obra: Es mesurarà el nombre d'unitats realment executades segons especificacions de Projecte.

| Codi | Ut | Descripció | Rendiment | Preu | Import |
|---|---|---|---|---|---|
| mt44vel040a | m² | Placa d'ancoratge al parament, d'acer galvanitzat, de 150x150 mm i 5 mm de gruix, per a fixació de tendal de vela tensada. (material) | 1 | 24 | 24.000 |
| mt26aaa023a | U | Ancoratge mecànic amb tac d'expansió d'acer galvanitzat, femella i volandera. (material) | 4 | 1.47 | 5.880 |
| mo011 | h | Oficial 1ª muntador. (mà d'obra) | 1.106 | 29.34 | 32.450 |
| mo080 | h | Ajudant muntador. (mà d'obra) | 1.106 | 25.28 | 27.960 |
| % | % | Costos directes complementaris | 2 % | 90.290 | 1.806 |
|  |  | Costos directes |  |  | 92.096 |

## Recursos

**mt26aaa023a** U Ancoratge mecànic amb tac d'expansió d'acer galvanitzat, femella i volandera
Dades tècniques: Cost energètic 0.725 MJ; Emissió de CO2 0.071 kg; Codi LER 17 04 05; Massa de l'element 0.025 kg; Volum 0.000012 m3
Residus:
- embalatge: re150101 Envasos de paper i cartró. (component de residu); rendiment 0.002 kg; Codi LER 15 01 01; Massa de l'element 1 kg; Volum 0.001333 m3
- embalatge: re170203 Plàstic. (component de residu); rendiment 0.001 kg; Codi LER 17 02 03; Massa de l'element 1 kg; Volum 0.001667 m3
