# Gelosia de lamel·les d'acer galvanitzat

- Propietat de l'arxiu: CYPE Ingenieros S.A.
- Format: FIEBDC-3/2016
- Programa: Generador de preus de la construcció. CYPE Ingenieros, S.A.
- Data: 06/06/2025
- Divisa: EUR
- Costos indirectes: 3 %
- IVA: 21 %

## L Fusteria, manyeria, vidres i proteccions solars

### LS Proteccions solars

#### LSZ Gelosies

**LSZ010** m² Gelosia de lamel·les d'acer galvanitzat.
Gelosia fixa formada per lamel·les verticals orientables encadellades, d'acer galvanitzat de 0,6 mm d'espessor, acabat pintat al forn de color a escollir, de 200 a 250 mm d'amplada, amb testers de niló d'elevada resistència i pivots d'alumini de 8 mm de diàmetre mínim, allotjats en el marc d'alumini extrudit d'aliatge 6063 amb tractament tèrmic T5, amb accionament manual. Inclús elements de fixació per a muntatge en posició vertical sobre superfície suport de fàbrica.
Inclou: Replanteig. Presentació i anivellació. Resolució de les unions del marc als paraments. Muntatge d'elements complementaris.
Criteri d'amidament de projecte: Superfície mesurada segons documentació gràfica de Projecte, deduint els buits de superfície major de 3 m².
Criteri de mesura d'obra: Es mesurarà la superfície realment executada segons especificacions de Projecte, deduint els buits de superfície major de 3 m².

| Codi | Ut | Descripció | Rendiment | Preu | Import |
|---|---|---|---|---|---|
| mt26aaa033a | U | Ancoratge mecànic amb tac de niló i cargol d'acer galvanitzat, de cap aixamfranat. (material) | 4 | 0.29 | 1.160 |
| mt26btr040a | m² | Gelosia fixa formada per lamel·les verticals orientables encadellades, d'acer galvanitzat de 0,6 mm d'espessor, acabat pintat al forn de color a escollir, de 200 a 250 mm d'amplada, amb testers de niló d'elevada resistència i pivots d'alumini de 8 mm de diàmetre mínim, allotjats en el marc d'alumini extrudit d'aliatge 6063 amb tractament tèrmic T5, amb accionament manual. (material) | 1 | 156 | 156.000 |
| mo018 | h | Oficial 1ª serraller. (mà d'obra) | 0.415 | 30.13 | 12.504 |
| mo059 | h | Ajudant serraller. (mà d'obra) | 0.415 | 26.48 | 10.989 |
| % | % | Costos directes complementaris | 2 % | 180.653 | 3.613 |
|  |  | Costos directes |  |  | 184.266 |

Residus:
- col·locació: mt26aaa033a Ancoratge mecànic amb tac de niló i cargol d'acer galvanitzat, de cap aixamfranat; factor de residu 0.00430435

## Recursos

**mt26aaa033a** U Ancoratge mecànic amb tac de niló i cargol d'acer galvanitzat, de cap aixamfranat
Dades tècniques: Cost energètic 1.599 MJ; Emissió de CO2 0.133 kg; Codi LER 17 04 05; Massa de l'element 0.046 kg; Volum 0.000022 m3
Residus:
- embalatge: re150101 Envasos de paper i cartró. (component de residu); rendiment 0.001 kg; Codi LER 15 01 01; Massa de l'element 1 kg; Volum 0.001333 m3
