# Vidre trempat

- Propietat de l'arxiu: CYPE Ingenieros S.A.
- Format: FIEBDC-3/2016
- Programa: Generador de preus de la construcció. CYPE Ingenieros, S.A.
- Data: 17/06/2024
- Divisa: EUR
- Costos indirectes: 3 %
- IVA: 21 %

## L Fusteria, manyeria, vidres i proteccions solars

### LV Vidres

#### LVT Temperats

**LVT010** m² Vidre trempat.
Vidre de silicat sodiocàlcic trempat, incolor, de 6 mm d'espessor, classificació de prestacions 1C2, segons UNE-EN 12600, fixat sobre fusteria amb perfil continu de neoprè.
Inclou: Col·locació del perfil de neoprè en el perímetre de la fulla de vidre. Col·locació de la fulla de vidre en el marc. Senyalització de les fulles.
Criteri d'amidament de projecte: Superfície de fusteria a envidrar, segons documentació gràfica de Projecte, incloent en cada fulla vidriera les dimensions del bastidor.
Criteri de mesura d'obra: S'amidarà la superfície realment executada segons especificacions de Projecte, sumant, per a cadascuna de les peces, la superfície resultant d'arrodonir per excés cadascuna de les seves arestes a múltiples de 30 mm.

| Codi | Ut | Descripció | Rendiment | Preu | Import |
|---|---|---|---|---|---|
| mt21vtt010i | m² | Vidre de silicat sodiocàlcic trempat, incolor, de 6 mm d'espessor, classificació de prestacions 1C2, segons UNE-EN 12600. Segons UNE-EN 12150-1. (material) | 1.006 | 38.1 | 38.329 |
| mt21vva025 | m | Perfil continu de neoprè per a la col·locació del vidre. (material) | 3.334 | 0.9 | 3.001 |
| mt21vva021 | U | Material auxiliar per la col·locació de vidres. (material) | 1.5 | 1.26 | 1.890 |
| mo055 | h | Oficial 1ª vidrier. (mà d'obra) | 0.998 | 28.33 | 28.273 |
| mo110 | h | Ajudant vidrier. (mà d'obra) | 0.998 | 27.26 | 27.205 |
| % | % | Costos directes complementaris | 2 % | 98.698 | 1.974 |
|  |  | Costos directes |  |  | 100.672 |

Residus:
- col·locació: mt21vtt010i; factor de residu 0.011
- col·locació: mt21vva025 Perfil continu de neoprè per a la col·locació del vidre; factor de residu 0.06

## Recursos

**mt21vtt010i** m² Vidre de silicat sodiocàlcic trempat
Dades tècniques: Cost energètic 225.087 MJ; Emissió de CO2 16.830 kg; Codi LER 17 02 02; Massa de l'element 15 kg; Volum 0.015 m3
Residus:
- embalatge: re170604 Materials d'aïllament diferents dels especificats en els codis 17 06 01 i 17 06 03. (component de residu); rendiment 0.013 kg; Codi LER 17 06 04; Massa de l'element 1 kg; Volum 0.001667 m3

**mt21vva025** m Perfil continu de neoprè per a la col·locació del vidre
Dades tècniques: Cost energètic 1.286 MJ; Emissió de CO2 0.034 kg; Codi LER 17 02 03; Massa de l'element 0.0099 kg; Volum 0.000017 m3
Residus:
- embalatge: re170203 Plàstic. (component de residu); rendiment 0.001 kg; Codi LER 17 02 03; Massa de l'element 1 kg; Volum 0.001667 m3
