# Aïllament tèrmic entre muntants en extradossat autoportant de plaques. Sistema Ondutherm Wall "ONDULINE"

- Propietat de l'arxiu: CYPE Ingenieros S.A.
- Format: FIEBDC-3/2016
- Programa: Generador de preus de la construcció. CYPE Ingenieros, S.A.
- Data: 30/07/2024
- Divisa: EUR
- Costos indirectes: 3 %
- IVA: 21 %

## N Aïllaments e impermeabilitzacions

### NA Aïllaments tèrmics

#### NAO Extradossats

**NAO300** m² Aïllament tèrmic entre muntants en extradossat autoportant de plaques. Sistema Ondutherm Wall "ONDULINE".
Aïllament tèrmic entre els muntants de l'estructura portant de l'extradossat autoportant de plaques, format per panell rígid de poliestirè extrudit Ondutherm Wall XPS "ONDULINE", de superfície llisa i mecanitzat lateral encadellat, amb nucli de tauler OSB d'encenalls orientats de madera, de 9 mm d'espessor, de 70 mm de gruix total, resistència tèrmica 1,82 m²K/W, conductivitat tèrmica 0,038 W/(mK). Col·locació en obra: a topall, entre els muntants de l'estructura portant.
Inclou: Tall de l'aïllament. Col·locació de l'aïllament entre els muntants.
Criteri d'amidament de projecte: Superfície mesurada segons documentació gràfica de Projecte.
Criteri de mesura d'obra: Es mesurarà la superfície realment executada segons especificacions de Projecte.

| Codi | Ut | Descripció | Rendiment | Preu | Import |
|---|---|---|---|---|---|
| mt16pxo010b | m² | Panell rígid de poliestirè extrudit Ondutherm Wall XPS "ONDULINE", segons UNE-EN 13164, de superfície llisa i mecanitzat lateral encadellat, amb nucli de tauler OSB d'encenalls orientats de madera, de 9 mm d'espessor, de 70 mm de gruix total, resistència tèrmica 1,82 m²K/W, conductivitat tèrmica 0,038 W/(mK), Euroclasse E de reacció al foc segons UNE-EN 13501-1. (material) | 1.05 | 33.5 | 35.175 |
| mo054 | h | Oficial 1ª muntador d'aïllaments. (mà d'obra) | 0.066 | 29.34 | 1.936 |
| mo101 | h | Ajudant muntador d'aïllaments. (mà d'obra) | 0.066 | 25.28 | 1.668 |
| % | % | Costos directes complementaris | 2 % | 38.779 | 0.776 |
|  |  | Costos directes |  |  | 39.555 |
