# Làmina altament transpirable, per l'interior de la coberta inclinada

- Propietat de l'arxiu: CYPE Ingenieros S.A.
- Format: FIEBDC-3/2016
- Programa: Generador de preus de la construcció. CYPE Ingenieros, S.A.
- Data: 30/07/2024
- Divisa: EUR
- Costos indirectes: 3 %
- IVA: 21 %

## N Aïllaments e impermeabilitzacions

### NE Estanquitat

#### NEN Cobertes inclinades

**NEN015** m² Làmina altament transpirable, per l'interior de la coberta inclinada.
Làmina altament transpirable, impermeable a l'aigua de pluja, de polipropilè, amb armadura i bandes autoadhesives en la cara inferior, de 0,6 mm d'espessor i 170 g/m², de 0,02 m de gruix d'aire equivalent enfront de la difusió de vapor d'aigua, segons UNE-EN 1931, estanquitat a l'aigua classe W1 segons UNE-EN 1928, permeabilitat a l'aire 0,02 m³/h·m² a 50 Pa, Euroclasse E de reacció al foc, segons UNE-EN 13501-1. Col·locació en obra: amb cavalcaments, per l'interior de la coberta inclinada amb un pendent mig de l'aiguavés de fins al 30%. Inclús cola per al segellat de trobades i grapes.
Inclou: Neteja i preparació de la superfície. Tall i preparació. Segellat de trobades. Col·locació i fixació de la làmina per al control del vapor.
Criteri d'amidament de projecte: Superfície mesurada segons documentació gràfica de Projecte.
Criteri de mesura d'obra: Es mesurarà la superfície realment executada segons especificacions de Projecte.

| Codi | Ut | Descripció | Rendiment | Preu | Import |
|---|---|---|---|---|---|
| mt15pdr150fd | m² | Làmina altament transpirable, impermeable a l'aigua de pluja, de polipropilè, amb armadura i bandes autoadhesives en la cara inferior, de 0,6 mm d'espessor i 170 g/m², de 0,02 m de gruix d'aire equivalent enfront de la difusió de vapor d'aigua, segons UNE-EN 1931, estanquitat a l'aigua classe W1 segons UNE-EN 1928, permeabilitat a l'aire 0,02 m³/h·m² a 50 Pa, Euroclasse E de reacció al foc, segons UNE-EN 13501-1, amb resistència als rajos UV de 3 mesos, rang de temperatura de treball de -40 a 80°C, per col·locar sota revestiments amb lamel·les de fusta, sense junts oberts, subministrada en rotllos de 1,50x50 m, segons UNE-EN 13859-2. (material) | 1.2 | 3.35 | 4.020 |
| mt15pdr300c | U | Grapa, d'acer galvanitzat, de 8 mm d'altura; per a la fixació de làmines per al control del vapor. (material) | 5 | 0.02 | 0.100 |
| mt15pdr310a | U | Cartutx de 310 ml de cola, a base de polímers en dispersió aquosa, sense dissolvents; per al segellat de làmines per al control del vapor. (material) | 0.17 | 14.08 | 2.394 |
| mo054 | h | Oficial 1ª muntador d'aïllaments. (mà d'obra) | 0.049 | 29.34 | 1.438 |
| mo101 | h | Ajudant muntador d'aïllaments. (mà d'obra) | 0.025 | 25.28 | 0.632 |
| % | % | Costos directes complementaris | 2 % | 8.584 | 0.172 |
|  |  | Costos directes |  |  | 8.756 |

Residus:
- col·locació: mt15pdr150fd; factor de residu 0.035
- col·locació: mt15pdr310a; factor de residu 0.03

## Recursos

**mt15pdr150fd** m² Làmina altament transpirable
Dades tècniques: Cost energètic 19.092 MJ; Emissió de CO2 0.658 kg; Codi LER 17 06 04; Massa de l'element 0.17 kg; Volum 0.000283 m3
Residus:
- embalatge: re170203 Plàstic. (component de residu); rendiment 0.034 kg; Codi LER 17 02 03; Massa de l'element 1 kg; Volum 0.001667 m3

**mt15pdr300c** U Grapa, d'acer galvanitzat, de 8 mm d'altura; per a la fixació de làmines per al control del vapor
Dades tècniques: Cost energètic 0.713 MJ; Emissió de CO2 1.122 kg
Residus:
- embalatge: re150101 Envasos de paper i cartró. (component de residu); rendiment 1.32 kg; Codi LER 15 01 01; Massa de l'element 1 kg; Volum 0.001333 m3

**mt15pdr310a** U Cartutx de 310 ml de cola
Dades tècniques: Cost energètic 52.250 MJ; Emissió de CO2 2.596 kg; Codi LER 17 09 04; Massa de l'element 0.39 kg; Volum 0.00026 m3
Residus:
- embalatge: re170203 Plàstic; rendiment 0.2 kg
