# Injecció a pressió en murs de maçoneria o de fàbrica de maó ceràmic massís, per a tractament d'humitats per capil·laritat. Sistema Maxclear Injection "DRIZORO"

- Propietat de l'arxiu: CYPE Ingenieros S.A.
- Format: FIEBDC-3/2016
- Programa: Generador de preus de la construcció. CYPE Ingenieros, S.A.
- Data: 27/01/2025
- Divisa: EUR
- Costos indirectes: 3 %
- IVA: 21 %

## N Aïllaments e impermeabilitzacions

### NH Tractament d'humitats per capil·laritat

#### NHI Barreres químiques

**NHI050** U Injecció a pressió en murs de maçoneria o de fàbrica de maó ceràmic massís, per a tractament d'humitats per capil·laritat. Sistema Maxclear Injection "DRIZORO".
Injecció a pressió d'emulsió a base de silans i siloxans, Maxclear Injection "DRIZORO", diluïda amb un 15% a 20% d'aigua, prèvia realització de perforacions amb un angle d'inclinació entre 15° i 30° partint dels junts, en murs de maçoneria o de fàbrica de maó ceràmic massís, per a tractament d'humitats per capil·laritat. Inclús morter tixòtrop, d'enduriment ràpid, Maxrest "DRIZORO", per al segellat de forats.
Criteri de valoració econòmica: El preu no inclou la preparació de la superfície suport ni la realització del revestiment posterior.
Inclou: Replanteig de les perforacions. Perforació. Neteja de la pols resultant. Col·locació dels broquets d'injecció. Injecció fins a la saturació. Retirada de les boqueres d'injecció. Reblert de les perforacions. Neteja de les restes generades.
Criteri d'amidament de projecte: Nombre d'unitats previstes, segons documentació gràfica de Projecte.
Criteri de mesura d'obra: Es mesurarà el nombre d'unitats realment executades segons especificacions de Projecte.

| Codi | Ut | Descripció | Rendiment | Preu | Import |
|---|---|---|---|---|---|
| mt09dmr030c | kg | Emulsió a base de silans i siloxans, Maxclear Injection "DRIZORO", per a aplicar a pressió, per a tractament d'humitats per capil·laritat. (material) | 0.001 | 99.16 | 0.099 |
| mt08aaa010a | m³ | Aigua. (material) | 0.006 | 1.5 | 0.009 |
| mt09red090c | kg | Morter tixòtrop, d'enduriment ràpid (20 minuts) i retracció compensada, Maxrest "DRIZORO" amb una resistència a compressió a 28 dies major o igual a 45 N/mm² i un mòdul d'elasticitat major o igual a 20000 N/mm², classe R4, tipus CC, segons UNE-EN 1504-3, Euroclasse A1 de reacció al foc, segons UNE-EN 13501-1, compost per ciments especials, àrids de granulometria seleccionada i additius, exempt de clorurs. (material) | 0.009 | 1.57 | 0.014 |
| mq06eim050 | h | Equip per a injeccions, amb filtres d'alta pressió. (maquinària) | 0.174 | 10.3 | 1.792 |
| mo032 | h | Oficial 1ª aplicador de productes impermeabilitzants. (mà d'obra) | 0.194 | 29.67 | 5.756 |
| mo070 | h | Ajudant aplicador de productes impermeabilitzants. (mà d'obra) | 0.388 | 26.39 | 10.239 |
| % | % | Costos directes complementaris | 2 % | 17.909 | 0.358 |
|  |  | Costos directes |  |  | 18.267 |

Residus:
- col·locació: mt09dmr030c; factor de residu 0.03
- col·locació: mt09red090c; factor de residu 0.009609

## Recursos

**mt09dmr030c** kg Emulsió a base de silans i siloxans
Dades tècniques: Cost energètic 149.938 MJ; Emissió de CO2 6.178 kg; Codi LER 17 09 04; Massa de l'element 1 kg; Volum 0.000667 m3
Residus:
- embalatge: re170203 Plàstic. (component de residu); rendiment 0.003 kg; Codi LER 17 02 03; Massa de l'element 1 kg; Volum 0.001667 m3

**mt08aaa010a** m³ Aigua
Dades tècniques: Cost energètic 60.000 MJ; Emissió de CO2 30.000 kg

**mt09red090c** kg Morter tixòtrop
Dades tècniques: Cost energètic 12.074 MJ; Emissió de CO2 0.451 kg; Codi LER 17 01 01; Massa de l'element 1 kg; Volum 0.000667 m3
Residus:
- embalatge: re150101 Envasos de paper i cartró. (component de residu); rendiment 0.106 kg; Codi LER 15 01 01; Massa de l'element 1 kg; Volum 0.001333 m3
- embalatge: re150104 Envasos metàl·lics. (component de residu); rendiment 0.002 kg; Codi LER 15 01 04; Massa de l'element 1 kg; Volum 0.001667 m3
