# Impermeabilització de mur de formigó en contacte amb el terreny, per la seva cara exterior. Sistema Reestructuración Molecular "TECAFIL"

- Propietat de l'arxiu: CYPE Ingenieros S.A.
- Format: FIEBDC-3/2016
- Programa: Generador de preus de la construcció. CYPE Ingenieros, S.A.
- Data: 30/07/2024
- Divisa: EUR
- Costos indirectes: 3 %
- IVA: 21 %

## N Aïllaments e impermeabilitzacions

### NI Impermeabilitzacions

#### NIM Murs en contacte amb el terreny

**NIM050** m² Impermeabilització de mur de formigó en contacte amb el terreny, per la seva cara exterior. Sistema Reestructuración Molecular "TECAFIL".
Impermeabilització de mur de formigó en contacte amb el terreny, per la seva cara exterior, sistema Reestructuración Molecular "TECAFIL", compost per una mà d'impregnació líquida, Tecafil Nano Quimic AP "TECAFIL", sense diluir, (rendiment: 0,15 kg/m²), sobre el formigó prèviament humit amb aigua; aplicació de beurada de ciment CEM II/B-L 32,5 R 1/4 mitjançant estesa amb raspall i una mà d'impregnació líquida, Tecafil Nano Quimic AP "TECAFIL", sense diluir, (rendiment: 0,15 kg/m²).
Inclou: Neteja. Humectació de la superfície suport. Aplicació de la impregnació. Aplicació de la beurada de ciment. Aplicació de la impregnació.
Criteri d'amidament de projecte: Superfície mesurada segons documentació gràfica de Projecte.
Criteri de mesura d'obra: Es mesurarà la superfície realment executada segons especificacions de Projecte.

| Codi | Ut | Descripció | Rendiment | Preu | Import |
|---|---|---|---|---|---|
| mt08aaa010a | m³ | Aigua. (material) | 0.006 | 1.5 | 0.009 |
| mt15tec010c | kg | Impregnació líquida, Tecafil Nano Quimic AP "TECAFIL", sense substàncies orgàniques volàtils (VOC); per a aplicar amb pistola, segons UNE-EN 1504-2. (material) | 0.3 | 12 | 3.600 |
| mt09lec020j | m³ | Beurada de ciment CEM II/B-L 32,5 R 1/4. (material) | 0.001 | 102.7 | 0.103 |
| mo032 | h | Oficial 1ª aplicador de productes impermeabilitzants. (mà d'obra) | 0.106 | 28.42 | 3.013 |
| mo070 | h | Ajudant aplicador de productes impermeabilitzants. (mà d'obra) | 0.106 | 25.28 | 2.680 |
| % | % | Costos directes complementaris | 2 % | 9.405 | 0.188 |
|  |  | Costos directes |  |  | 9.593 |

Residus:
- col·locació: mt09lec020j Beurada de ciment CEM II/B-L 32,5 R 1/4; factor de residu 0.00478696

## Recursos

**mt08aaa010a** m³ Aigua
Dades tècniques: Cost energètic 60.000 MJ; Emissió de CO2 30.000 kg

**mt09lec020j** m³ Beurada de ciment CEM II/B-L 32,5 R 1/4
Dades tècniques: Cost energètic 3724.000 MJ; Emissió de CO2 323.000 kg; Codi LER 17 01 01; Massa de l'element 1900 kg; Volum 1.266667 m3
